# Marquage de flèches et inscriptions sur pistes cyclables

- Propriété du fichier: CYPE Ingenieros S.A.
- Format: FIEBDC-3/2016
- Logiciel: Générateur de prix de la construction. CYPE Ingenieros, S.A.
- Date: 09/04/2024
- Zone géographique: Gabon
- Devise: XAF
- Coûts indirects: 3 %
- Frais généraux: 13 %
- Bénéfice: 6 %
- TVA: 18 %

## V Voiries

### VS Signalisation routière

#### VSH Signalisation horizontale

**VSH110** m² Marquage de flèches et inscriptions sur pistes cyclables.
Application mécanique avec un appareil de traçage manuel de peinture alkyde couleur blanche, pour marquage de flèches et inscriptions sur pistes cyclables. Comprend les microsphères de verre, pour obtenir effet rétro-réfléchissant à sec et avec de l'humidité ou de la pluie.
Inclut: Balayage avec une balayeuse mécanique. Prémarquage. Application mécanique du mélange avec un appareil de traçage manuel.
Critère pour le métré: Surface mesurée selon documentation graphique du Projet.
Critère pour le mémoire: On mesurera la surface réellement fraisée selon les spécifications du Projet.

| Code | U | Désignation | Quantité | Prix | Montant |
|---|---|---|---|---|---|
| mt27mvh030a | kg | Peinture alkyde couleur blanche, selon NF EN 1871. (matériau) | 0.72 | 2660.94 | 1915.877 |
| mt27mvh100b | kg | Microsphères de verre. (matériau) | 0.45 | 1850.33 | 832.649 |
| mq11bar010 | h | Balayeuse remorquée avec moteur auxiliaire. (matériel) | 0.001 | 36300.49 | 36.300 |
| mq08war010a | h | Machine manuelle, pour peinture de marques routières sur la chaussée. (matériel) | 0.006 | 18294.54 | 109.767 |
| mo041 | h | Compagnon professionnel III/CP2 VRD espaces publics. (main-d'œuvre) | 0.043 | 4151.67 | 178.522 |
| mo087 | h | Ouvrier professionnel II/OP VRD espaces publics. (main-d'œuvre) | 0.086 | 2661.82 | 228.917 |
| % | % | Frais de chantier des unités d'ouvrage | 2 % | 3302.032 | 66.041 |
|  |  | Coûts directs |  |  | 3368.073 |

Déchets:
- pose: mt27mvh030a Peinture alkyde couleur blanche, selon NF EN 1871; facteur de déchet 0.055
- pose: mt27mvh100b Microsphères de verre; facteur de déchet 0.011

## Ressources

**mt27mvh030a** kg Peinture alkyde couleur blanche, selon NF EN 1871
Données techniques: Coût énergétique 27.070 MJ; Émission de CO2 1.204 kg; Code CED 08 01 11; Masse de l'élément 1 kg; Volume 0.001111 m3
Déchets:
- emballage: re170203 Plastique. (composant de déchet); quantité 0.032 kg; Code CED 17 02 03; Masse de l'élément 1 kg; Volume 0.001667 m3

**mt27mvh100b** kg Microsphères de verre
Données techniques: Coût énergétique 14.960 MJ; Émission de CO2 1.120 kg; Code CED 17 02 02; Masse de l'élément 1 kg; Volume 0.001 m3
