# Panneau routier complémentaire

- Propriété du fichier: CYPE Ingenieros S.A.
- Format: FIEBDC-3/2016
- Logiciel: Générateur de prix de la construction. CYPE Ingenieros, S.A.
- Date: 09/04/2024
- Zone géographique: Gabon
- Devise: XAF
- Coûts indirects: 3 %
- Frais généraux: 13 %
- Bénéfice: 6 %
- TVA: 18 %

## V Voiries

### VS Signalisation routière

#### VSV Signalisation verticale

**VSV060** U Panneau routier complémentaire.
Fourniture et mise en place sur le support de panneau complémentaire routier en acier galvanisé, de 40x60 cm, avec rétro-réfléchissement classe 3 (D.G.). Comprend les accessoires, la visserie et les éléments d'ancrage.
Inclut: Montage.
Critère pour le métré: Nombre d'unités prévues, selon documentation graphique du Projet.
Critère pour le mémoire: On mesurera le nombre d'unités réellement fournies selon les spécifications du Projet.

| Code | U | Désignation | Quantité | Prix | Montant |
|---|---|---|---|---|---|
| mt53spc100o | U | Panneau complémentaire routier en acier galvanisé, de 40x60 cm, avec rétro-réfléchissement classe 3 (D.G.), y compris accessoires, visserie et éléments d'ancrage. (matériau) | 1 | 62740.79 | 62740.790 |
| mq07cce010a | h | Camion avec nacelle élévatrice à bras articulé de 16 m de hauteur maximale de travail et 260 kg de charge maximale. (matériel) | 0.187 | 11574.34 | 2164.402 |
| mo041 | h | Compagnon professionnel III/CP2 VRD espaces publics. (main-d'œuvre) | 0.123 | 4151.67 | 510.655 |
| mo087 | h | Ouvrier professionnel II/OP VRD espaces publics. (main-d'œuvre) | 0.123 | 2661.82 | 327.404 |
| % | % | Frais de chantier des unités d'ouvrage | 2 % | 65743.251 | 1314.865 |
|  |  | Coûts directs |  |  | 67058.116 |

Déchets:
- pose: mt53spc100o; facteur de déchet 0.0053

## Ressources

**mt53spc100o** U Panneau complémentaire routier en acier galvanisé
Données techniques: Coût énergétique 91.223 MJ; Émission de CO2 9.101 kg; Code CED 17 04 05; Masse de l'élément 3.48 kg; Volume 0.001657 m3
Déchets:
- emballage: re170203 Plastique. (composant de déchet); quantité 0.04 kg; Code CED 17 02 03; Masse de l'élément 1 kg; Volume 0.001667 m3
