# Regard de visite dégrilleur en polyester renforcé avec de la fibre de verre (PRFV)

- Propriété du fichier: CYPE Ingenieros S.A.
- Format: FIEBDC-3/2016
- Logiciel: Générateur de prix de la construction. CYPE Ingenieros, S.A.
- Date: 09/04/2024
- Zone géographique: Gabon
- Devise: XAF
- Coûts indirects: 3 %
- Frais généraux: 13 %
- Bénéfice: 6 %
- TVA: 18 %

## X Réseaux divers

### XA Évacuation de l'eau

#### XAT Traitement des eaux usées

**XAT020** U Regard de visite dégrilleur en polyester renforcé avec de la fibre de verre (PRFV).
Regard de visite dégrilleur en polyester renforcé de fibre de verre (PRFV), de 1,5 m de diamètre et 1 m de hauteur, avec couvercle, grille de matières volumineuses, panier extractible et râteau en acier inoxydable AISI 304.
Critère d'évaluation économique: Le prix ne comprend ni l'excavation ni le remblai de l'arrière.
Inclut: Implantation. Mise en place. Connexion et contrôle de son bon fonctionnement.
Critère pour le métré: Nombre d'unités prévues, selon documentation graphique du Projet.
Critère pour le mémoire: On mesurera le nombre d'unités réellement exécutées selon les spécifications du Projet.

| Code | U | Désignation | Quantité | Prix | Montant |
|---|---|---|---|---|---|
| mt46fpg010c | U | Regard de visite dégrilleur en polyester renforcé de fibre de verre (PRFV), de 1,5 m de diamètre et 1 m de hauteur, avec couvercle, grille de matières volumineuses, panier extractible et râteau en acier inoxydable AISI 304, pour prétraitement des eaux usées. (matériau) | 1 | 869469 | 869469.000 |
| mo008 | h | Compagnon professionnel III/CP2 plombier. (main-d'œuvre) | 4.19 | 4266.11 | 17875.001 |
| mo107 | h | Ouvrier professionnel II/OP plombier. (main-d'œuvre) | 4.19 | 2656.75 | 11131.783 |
| % | % | Frais de chantier des unités d'ouvrage | 2 % | 898475.784 | 17969.516 |
|  |  | Coûts directs |  |  | 916445.300 |

## Ressources

**mt46fpg010c** U Regard de visite dégrilleur en polyester renforcé de fibre de verre (PRFV)
Données techniques: Coût énergétique 5641.963 MJ; Émission de CO2 254.102 kg
Déchets:
- emballage: re150101 Emballages en papier et en carton. (composant de déchet); quantité 1.584 kg; Code CED 15 01 01; Masse de l'élément 1 kg; Volume 0.001333 m3
