# Capteurs et stations météorologiques

- Propriété du fichier: CYPE Ingenieros S.A.
- Format: FIEBDC-3/2016
- Logiciel: Générateur de prix de la construction. CYPE Ingenieros, S.A.
- Date: 09/04/2024
- Zone géographique: Gabon
- Devise: XAF
- Coûts indirects: 3 %
- Frais généraux: 13 %
- Bénéfice: 6 %
- TVA: 18 %

## X Réseaux divers

### XD Distribution d'eau

#### XDA Arrosage

**XDA100** U Capteurs et stations météorologiques.
Capteur de gelées, avec arrêt à 3°C, avec élément capteur hermétique avec double couche de résine époxy, interrupteur d'intensité nominale 6 A et 8 m de câble, uniquement apte pour programmateurs de 24 V de courant alternatif. Comprend les accessoires de montage et de connexion avec le programmateur. Totalement monté et connecté.
Inclut: Montage sur une surface extérieure. Connexion électrique avec le programmateur. Ajustement de fonctionnement.
Critère pour le métré: Nombre d'unités prévues, selon documentation graphique du Projet.
Critère pour le mémoire: On mesurera le nombre d'unités réellement exécutées selon les spécifications du Projet.

| Code | U | Désignation | Quantité | Prix | Montant |
|---|---|---|---|---|---|
| mt48hun430a | U | Capteur de gelées, avec arrêt à 3°C, avec élément capteur hermétique avec double couche de résine époxy, interrupteur d'intensité nominale 6 A et 8 m de câble, uniquement apte pour programmateurs de 24 V de courant alternatif. (matériau) | 1 | 25787.01 | 25787.010 |
| mo003 | h | Compagnon professionnel III/CP2 électricien. (main-d'œuvre) | 0.185 | 4266.11 | 789.230 |
| mo102 | h | Ouvrier professionnel II/OP électricien. (main-d'œuvre) | 0.185 | 2656.75 | 491.499 |
| % | % | Frais de chantier des unités d'ouvrage | 2 % | 27067.739 | 541.355 |
|  |  | Coûts directs |  |  | 27609.094 |
