# Clapet de non retour

- Propriété du fichier: CYPE Ingenieros S.A.
- Format: FIEBDC-3/2016
- Logiciel: Générateur de prix de la construction. CYPE Ingenieros, S.A.
- Date: 21/09/2024
- Zone géographique: Gabon
- Devise: XAF
- Coûts indirects: 3 %
- Frais généraux: 13 %
- Bénéfice: 6 %
- TVA: 18 %

## X Réseaux divers

### XD Distribution d'eau

#### XDP Eau potable

**XDP090** U Clapet de non retour.
Clapet de non retour à double battant, avec corps de fonte de fer et battant, axe et ressort d'acier inoxydable, DN 32 mm, PN 16 atm. Comprend les éléments de montage et les accessoires nécessaires à son bon fonctionnement.
Inclut: Implantation. Mise en place. Connexion et contrôle de son bon fonctionnement.
Critère pour le métré: Nombre d'unités prévues, selon documentation graphique du Projet.
Critère pour le mémoire: On mesurera le nombre d'unités réellement exécutées selon les spécifications du Projet.

| Code | U | Désignation | Quantité | Prix | Montant |
|---|---|---|---|---|---|
| mt37svr020a | U | Clapet de non retour à double battant, avec corps de fonte de fer et battant, axe et ressort d'acier inoxydable, DN 32 mm, PN 16 atm. (matériau) | 1 | 28618.4 | 28618.400 |
| mt37www010 | U | Produits complémentaires pour installations de plomberie. (matériau) | 1 | 1233.55 | 1233.550 |
| mo008 | h | Compagnon professionnel III/CP2 plombier. (main-d'œuvre) | 0.222 | 4266.11 | 947.076 |
| mo107 | h | Ouvrier professionnel II/OP plombier. (main-d'œuvre) | 0.222 | 2656.75 | 589.799 |
| % | % | Frais de chantier des unités d'ouvrage | 2 % | 31388.825 | 627.777 |
|  |  | Coûts directs |  |  | 32016.602 |

## Ressources

**mt37svr020a** U Clapet de non retour à double battant
Données techniques: Coût énergétique 20.843 MJ; Émission de CO2 1.811 kg
Déchets:
- emballage: re150101 Emballages en papier et en carton. (composant de déchet); quantité 0.072 kg; Code CED 15 01 01; Masse de l'élément 1 kg; Volume 0.001333 m3
