# Ligne aérienne d'éclairage public

- Propriété du fichier: CYPE Ingenieros S.A.
- Format: FIEBDC-3/2016
- Logiciel: Générateur de prix de la construction. CYPE Ingenieros, S.A.
- Date: 21/09/2024
- Zone géographique: Gabon
- Devise: XAF
- Coûts indirects: 3 %
- Frais généraux: 13 %
- Bénéfice: 6 %
- TVA: 18 %

## X Réseaux divers

### XE Électricité

#### XEA Lignes aériennes

**XEA010** m Ligne aérienne d'éclairage public.
Ligne aérienne d'éclairage public constituée de câble multipolaire RZ, avec conducteurs en cuivre de 4x4 mm² de section, réaction au feu classe Fca, sa tension assignée étant de 0,6/1 kV. Comprend les accessoires et éléments de fixation. Totalement montée, connectée et testée.
Inclut: Implantation. Pose et fixation du câble. Connexion du câble.
Critère pour le métré: Longueur mesurée selon documentation graphique du Projet.
Critère pour le mémoire: On mesurera la longueur réellement exécutée selon les spécifications du Projet.

| Code | U | Désignation | Quantité | Prix | Montant |
|---|---|---|---|---|---|
| mt35cun300e | m | Câble multipolaire RZ, sa tension assignée étant de 0,6/1 kV, réaction au feu classe Fca selon FR EN 50575, avec conducteur de cuivre classe 2 de 4x4 mm² de section, avec isolation de polyéthylène réticulé (R). Selon UNE 21030-2. (matériau) | 1 | 3705.87 | 3705.870 |
| mt35www010 | U | Produits complémentaires pour installations électriques. (matériau) | 1 | 1304.04 | 1304.040 |
| mo003 | h | Compagnon professionnel III/CP2 électricien. (main-d'œuvre) | 0.018 | 4266.11 | 76.790 |
| mo102 | h | Ouvrier professionnel II/OP électricien. (main-d'œuvre) | 0.018 | 2656.75 | 47.822 |
| % | % | Frais de chantier des unités d'ouvrage | 2 % | 5134.522 | 102.690 |
|  |  | Coûts directs |  |  | 5237.212 |

Déchets:
- pose: mt35cun300e; facteur de déchet 0.0124579

## Ressources

**mt35cun300e** m Câble multipolaire RZ
Données techniques: Coût énergétique 7.044 MJ; Émission de CO2 0.198 kg; Code CED 17 04 11; Masse de l'élément 0.19 kg; Volume 0.000127 m3
Déchets:
- emballage: re150101 Emballages en papier et en carton. (composant de déchet); quantité 0.075 kg; Code CED 15 01 01; Masse de l'élément 1 kg; Volume 0.001333 m3
