# Regard pour lignes souterraines basse tension

- Propriété du fichier: CYPE Ingenieros S.A.
- Format: FIEBDC-3/2016
- Logiciel: Générateur de prix de la construction. CYPE Ingenieros, S.A.
- Date: 21/09/2024
- Zone géographique: Gabon
- Devise: XAF
- Coûts indirects: 3 %
- Frais généraux: 13 %
- Bénéfice: 6 %
- TVA: 18 %

## X Réseaux divers

### XE Électricité

#### XES Lignes souterraines

**XES030** U Regard pour lignes souterraines basse tension.
Regard préfabriqué en béton, sans fond, de 81,5x90,5x80 cm de mesures intérieures et 8 cm d'épaisseur de paroi, bouche d'accès de 53,5x62,5 cm, avec parois rabaissées pour l'entrée des tubes, capable de supporter une charge de 400 kN, avec cadre en acier galvanisé et couvercle en béton armé, de 64x74x5 cm, classe B-125 selon NF EN 124, pour lignes souterraines basse tension.
Critère d'évaluation économique: Le prix ne comprend ni l'excavation ni le remblai de l'arrière.
Inclut: Implantation. Mise en place du regard préfabriqué. Exécution des trous pour la connexion des tubes. Connexion des tubes au regard. Mise en place du cadre et du couvercle.
Critère pour le métré: Nombre d'unités prévues, selon documentation graphique du Projet.
Critère pour le mémoire: On mesurera le nombre d'unités réellement exécutées selon les spécifications du Projet.

| Code | U | Désignation | Quantité | Prix | Montant |
|---|---|---|---|---|---|
| mt35arg010a | U | Regard préfabriqué en béton, sans fond, de 81,5x90,5x80 cm de mesures intérieures et 8 cm d'épaisseur de paroi, bouche d'accès de 53,5x62,5 cm, avec parois rabaissées pour l'entrée des tubes, capable de supporter une charge de 400 kN, pour lignes électriques souterraines. (matériau) | 1 | 61708.43 | 61708.430 |
| mt35arg015a | U | Cadre en acier galvanisé et couvercle en béton armé, de 64x74x5 cm, classe B-125 selon NF EN 124. (matériau) | 1 | 30838.79 | 30838.790 |
| mo020 | h | Compagnon professionnel III/CP2 construction. (main-d'œuvre) | 0.616 | 4151.67 | 2557.429 |
| mo077 | h | Ouvrier professionnel II/OP construction. (main-d'œuvre) | 0.616 | 2661.82 | 1639.681 |
| % | % | Frais de chantier des unités d'ouvrage | 2 % | 96744.330 | 1934.887 |
|  |  | Coûts directs |  |  | 98679.217 |
