# Ancrage chimique structural sur béton, par cartouche d'injection de résine

- Propriété du fichier: CYPE Ingenieros S.A.
- Format: FIEBDC-3/2016
- Logiciel: Générateur de prix de la construction. CYPE Ingenieros, S.A.
- Date: 20/09/2024
- Zone géographique: Gabon
- Devise: XAF
- Coûts indirects: 3 %
- Frais généraux: 13 %
- Bénéfice: 6 %
- TVA: 18 %

## G Structure et gros oeuvre

### GX Ancrages

#### GXC Scellements chimiques

**GXC010** U Ancrage chimique structural sur béton, par cartouche d'injection de résine.
Ancrage chimique structural réalisé sur béton de 20 N/mm² de résistance caractéristique minimale, via un perçage de 10 mm de diamètre et 85 mm de profondeur, remplissage de l'orifice avec injection de résine époxy, sans styrène, MasterFlow 932 AN "MBCC de Sika", et insertion postérieure de tige filetée avec écrou et rondelle en acier galvanisé qualité 5.8, selon NF EN ISO 898-1, de 8 mm de diamètre et 110 mm de longueur.
Inclut: Implantation de la position de l'ancrage. Exécution de la perforation. Nettoyage de la poussière résultante. Préparation de la cartouche. Injection de la résine. Insertion de l'élément de fixation. Application du couple de serrage avec une clé dynamométrique. Nettoyage des restes excédants.
Critère pour le métré: Nombre d'unités prévues, selon documentation graphique du Projet.
Critère pour le mémoire: On mesurera le nombre d'unités réellement exécutées selon les spécifications du Projet.

| Code | U | Désignation | Quantité | Prix | Montant |
|---|---|---|---|---|---|
| mt26reh100p | U | Cartouche de 400 ml de résine époxy, sans styrène, MasterFlow 932 AN "MBCC de Sika", à deux composants, avec doseur et buse mélangeuse automatique, pour ancrages structuraux verticaux et horizontaux. (matériau) | 0.013 | 20155.02 | 262.015 |
| mt26reh305aa | U | Ancrage constitué d'une tige filetée en acier galvanisé qualité 5.8, selon NF EN ISO 898-1 de 8 mm de diamètre, et 110 mm de longueur, écrou et rondelle, pour fixations sur structures en béton. (matériau) | 1 | 827.93 | 827.930 |
| mo020 | h | Compagnon professionnel III/CP2 construction. (main-d'œuvre) | 0.095 | 4151.67 | 394.409 |
| mo112 | h | Ouvrier d'exécution I/OE2 construction. (main-d'œuvre) | 0.095 | 2603.16 | 247.300 |
| % | % | Frais de chantier des unités d'ouvrage | 2 % | 1731.654 | 34.633 |
|  |  | Coûts directs |  |  | 1766.287 |

Déchets:
- pose: mt26reh100p; facteur de déchet 0.03
- pose: mt26reh305aa; facteur de déchet 0.0187907

## Ressources

**mt26reh100p** U Cartouche de 400 ml de résine époxy
Données techniques: Coût énergétique 71.258 MJ; Émission de CO2 2.930 kg; Code CED 17 09 04; Masse de l'élément 0.6 kg; Volume 0.0004 m3
Déchets:
- emballage: re170203 Plastique. (composant de déchet); quantité 0.2 kg; Code CED 17 02 03; Masse de l'élément 1 kg; Volume 0.001667 m3

**mt26reh305aa** U Ancrage constitué d'une tige filetée en acier galvanisé qualité 5.8
Données techniques: Coût énergétique 3.501 MJ; Émission de CO2 0.230 kg; Code CED 17 04 05; Masse de l'élément 0.043 kg; Volume 0.00002 m3
Déchets:
- emballage: re170203 Plastique; quantité 0.025 kg
