# Contrôle centralisé

- Propriété du fichier: CYPE INGENIEROS, S.A.
- Format: FIEBDC-3/2002
- Zone géographique: Gabon
- Devise: XAF
- Coûts indirects: 3.00 %
- Frais généraux: 13.00 %
- Bénéfice: 6.00 %
- TVA: 18.00 %

## T Équipements techniques

### TV Climatisation et ventilation

#### TVJ Système Mitsubishi Electric HVRF, hybride à débit de réfrigérant variable

**TVJ100** U Contrôle centralisé.
Contrôle de système, pour 200 groupes ou 200 unités intérieures d'air conditionné, avec écran tactile couleur, modèle AE-200E "MITSUBISHI ELECTRIC", 284x200x40 mm, Écran TFT de 10,4" SVGA 800x600, port USB, connexion RS-232E, connexion RS-485, connexion BACnet, fonction de double température de consigne, visualisation d'icônes sur plans à l'écran, fonction marche/arrêt, configuration de la température de consigne, du mode de fonctionnement, de la vitesse du ventilateur et de la direction du débit d'air, limitation des fonctions de commandes individuelles, connexion SD pour stockage de données de fonctionnement du système, connectable au bus MNet, fonction avancée de contrôle de consommations FGENERGY (optionnel), connexion directe à 4 entrées d'impulsions, avec autoalarmes, programmation annuelle, saisonnière, hebdomadaire et horaire.
Critère d'évaluation économique: Le prix ne comprend ni la canalisation ni le câblage électrique d'alimentation.
Inclut: Implantation. Mise en place et fixation. Mise en place et fixation des accessoires. Connexion.
Critère pour le métré: Nombre d'unités prévues, selon documentation graphique du Projet.
Critère pour le mémoire: On mesurera le nombre d'unités réellement exécutées selon les spécifications du Projet.

| Code | U | Désignation | Quantité | Prix | Montant |
|---|---|---|---|---|---|
| mt42mee847a | U | Contrôle de système, pour 200 groupes ou 200 unités intérieures d'air conditionné, avec écran tactile couleur, modèle AE-200E "MITSUBISHI ELECTRIC", 284x200x40 mm, Écran TFT de 10,4" SVGA 800x600, port USB, connexion RS-232E, connexion RS-485, connexion BACnet, fonction de double température de consigne, visualisation d'icônes sur plans à l'écran, fonction marche/arrêt, configuration de la température de consigne, du mode de fonctionnement, de la vitesse du ventilateur et de la direction du débit d'air, limitation des fonctions de commandes individuelles, connexion SD pour stockage de données de fonctionnement du système, connectable au bus MNet, fonction avancée de contrôle de consommations FGENERGY (optionnel), connexion directe à 4 entrées d'impulsions, avec autoalarmes, programmation annuelle, saisonnière, hebdomadaire et horaire. (matériau) | 1.000 | 3944760.64 | 3944760.64 |
| mo005 | h | Compagnon professionnel III/CP2 installateur de climatisation. (main-d'œuvre) | 1.203 | 4266.11 | 5132.13 |
| mo104 | h | Ouvrier professionnel II/OP installateur de climatisation. (main-d'œuvre) | 1.203 | 2656.75 | 3196.07 |
| % | % | Frais de chantier des unités d'ouvrage | 2 % | 3953088.84 | 79061.78 |
|  |  | Coûts directs |  |  | 4032150.62 |
