# Projecteur sous marin pour piscine à bassin en béton

- Propriété du fichier: CYPE INGENIEROS, S.A.
- Format: FIEBDC-3/2002
- Zone géographique: Gabon
- Devise: XAF
- Coûts indirects: 3.00 %
- Frais généraux: 13.00 %
- Bénéfice: 6.00 %
- TVA: 18.00 %

## A VRD et aménagements extérieurs

### AB Bassins et équipements de piscine

#### ABC Éclairage

**ABC030** U Projecteur sous marin pour piscine à bassin en béton.
Projecteur à lumière blanche, en plastique, de couleur blanche, de 14,5 W de puissance, classe d'efficacité énergétique E, température de couleur 3000 K, flux lumineux 1485 lumens, alimentation à 12 V, protection IP68, pour piscine à bassin en béton, avec fixation avec une croix, des chevilles et des vis. Comprend les accessoires, les fixations et les produits complémentaires.
Inclut: Montage et fixation. Connexion. Contrôle de son bon fonctionnement.
Critère pour le métré: Nombre d'unités prévues, selon documentation graphique du Projet.
Critère pour le mémoire: On mesurera le nombre d'unités réellement exécutées selon les spécifications du Projet.

| Code | U | Désignation | Quantité | Prix | Montant |
|---|---|---|---|---|---|
| mt47pil120aa | U | Projecteur à lumière blanche, en plastique, de couleur blanche, de 14,5 W de puissance, classe d'efficacité énergétique E, température de couleur 3000 K, flux lumineux 1485 lumens, alimentation à 12 V, protection IP68, pour piscine à bassin en béton, avec fixation avec une croix, des chevilles et des vis. (matériau) | 1.000 | 133698.41 | 133698.41 |
| mt34www011 | U | Produits complémentaires pour l'installation des appareils d'éclairage. (matériau) | 1.000 | 776.19 | 776.19 |
| mo003 | h | Compagnon professionnel III/CP2 électricien. (main-d'œuvre) | 0.503 | 4266.11 | 2145.85 |
| mo102 | h | Ouvrier professionnel II/OP électricien. (main-d'œuvre) | 0.503 | 2656.75 | 1336.35 |
| % | % | Frais de chantier des unités d'ouvrage | 2 % | 137956.80 | 2759.14 |
|  |  | Coûts directs |  |  | 140715.94 |
