# Vanne sélective

- Propriété du fichier: CYPE INGENIEROS, S.A.
- Format: FIEBDC-3/2002
- Zone géographique: Gabon
- Devise: XAF
- Coûts indirects: 3.00 %
- Frais généraux: 13.00 %
- Bénéfice: 6.00 %
- TVA: 18.00 %

## A VRD et aménagements extérieurs

### AB Bassins et équipements de piscine

#### ABE Équipements électriques

**ABE060** U Vanne sélective.
Vanne sélective en résines thermoplastiques d'ABS, à 6 voies, de 1 1/2", système de fermeture du couvercle à baïonnette et pression maximale de travail de 3,43 bar. Comprend les éléments de connexion.
Inclut: Mise en place. Connexion et contrôle de son bon fonctionnement.
Critère pour le métré: Nombre d'unités prévues, selon documentation graphique du Projet.
Critère pour le mémoire: On mesurera le nombre d'unités réellement exécutées selon les spécifications du Projet.

| Code | U | Désignation | Quantité | Prix | Montant |
|---|---|---|---|---|---|
| mt47ped120a | U | Vanne sélective en résines thermoplastiques d'ABS, à 6 voies, de 1 1/2", système de fermeture du couvercle à baïonnette et pression maximale de travail de 3,43 bar, y compris les éléments de connexion. (matériau) | 1.000 | 125400.09 | 125400.09 |
| mo008 | h | Compagnon professionnel III/CP2 plombier. (main-d'œuvre) | 0.189 | 4266.11 | 806.29 |
| mo107 | h | Ouvrier professionnel II/OP plombier. (main-d'œuvre) | 0.189 | 2656.75 | 502.13 |
| % | % | Frais de chantier des unités d'ouvrage | 2 % | 126708.51 | 2534.17 |
|  |  | Coûts directs |  |  | 129242.68 |
