# Préfiltre

- Propriété du fichier: CYPE INGENIEROS, S.A.
- Format: FIEBDC-3/2002
- Zone géographique: Gabon
- Devise: XAF
- Coûts indirects: 3.00 %
- Frais généraux: 13.00 %
- Bénéfice: 6.00 %
- TVA: 18.00 %

## A VRD et aménagements extérieurs

### AB Bassins et équipements de piscine

#### ABE Équipements électriques

**ABE070** U Préfiltre.
Préfiltre en plastique, avec deux sorties de 2", débit maximum 16,5 m³/h et pression maximale de travail de 2,5 bar, avec vanne de purge de 3/4", en acier inoxydable AISI 316. Comprend le pied support et les accessoires.
Inclut: Mise en place. Connexion et contrôle de son bon fonctionnement.
Critère pour le métré: Nombre d'unités prévues, selon documentation graphique du Projet.
Critère pour le mémoire: On mesurera le nombre d'unités réellement exécutées selon les spécifications du Projet.

| Code | U | Désignation | Quantité | Prix | Montant |
|---|---|---|---|---|---|
| mt47ped130a | U | Préfiltre en plastique, avec deux sorties de 2", débit maximum 16,5 m³/h et pression maximale de travail de 2,5 bar, avec vanne de purge de 3/4", en acier inoxydable AISI 316, y compris le pied support et les accessoires. (matériau) | 1.000 | 300324.44 | 300324.44 |
| mo008 | h | Compagnon professionnel III/CP2 plombier. (main-d'œuvre) | 0.252 | 4266.11 | 1075.06 |
| mo107 | h | Ouvrier professionnel II/OP plombier. (main-d'œuvre) | 0.252 | 2656.75 | 669.50 |
| % | % | Frais de chantier des unités d'ouvrage | 2 % | 302069.00 | 6041.38 |
|  |  | Coûts directs |  |  | 308110.38 |
