# Grille pour drainage

- Propriété du fichier: CYPE INGENIEROS, S.A.
- Format: FIEBDC-3/2002
- Zone géographique: Gabon
- Devise: XAF
- Coûts indirects: 3.00 %
- Frais généraux: 13.00 %
- Bénéfice: 6.00 %
- TVA: 18.00 %

## A VRD et aménagements extérieurs

### AB Bassins et équipements de piscine

#### ABP Pièces à sceller

**ABP040** U Grille pour drainage.
Grille circulaire pour drainage, en acier inoxydable AISI 316, de 300 mm de diamètre, avec cadre support en aluminium, y compris les vis de fixation.
Inclut: Montage, connexion et contrôle de son bon fonctionnement.
Critère pour le métré: Nombre d'unités prévues, selon documentation graphique du Projet.
Critère pour le mémoire: On mesurera le nombre d'unités réellement exécutées selon les spécifications du Projet.

| Code | U | Désignation | Quantité | Prix | Montant |
|---|---|---|---|---|---|
| mt47ped081b | U | Grille circulaire pour drainage, en acier inoxydable AISI 316, de 300 mm de diamètre, avec cadre support en aluminium, y compris les vis de fixation. (matériau) | 1.000 | 182369.72 | 182369.72 |
| mo107 | h | Ouvrier professionnel II/OP plombier. (main-d'œuvre) | 0.063 | 2656.75 | 167.38 |
| % | % | Frais de chantier des unités d'ouvrage | 2 % | 182537.10 | 3650.74 |
|  |  | Coûts directs |  |  | 186187.84 |
