# Bloc optique à led

- Propriété du fichier: CYPE INGENIEROS, S.A.
- Format: FIEBDC-3/2002
- Zone géographique: Gabon
- Devise: XAF
- Coûts indirects: 3.00 %
- Frais généraux: 13.00 %
- Bénéfice: 6.00 %
- TVA: 18.00 %

## A VRD et aménagements extérieurs

### AE Éclairage extérieur

#### AEO Blocs optiques

**AEO010** U Bloc optique à led.
Bloc optique à led en aluminium extrudé, finition laquée de couleur noire, réglable, de 20 W, facteur de puissance supérieur à 0,95, de 365x365x85 mm, avec 12 LED SMD 5050, température de couleur 3000 K, indice de reproduction chromatique supérieure à 80, taux d'éblouissement unifié inférieur à 12, flux lumineux 2475 lumens, avec degrés de protection IP66 et IK10.
Inclut: Implantation. Montage, connexion et contrôle de son bon fonctionnement.
Critère pour le métré: Nombre d'unités prévues, selon documentation graphique du Projet.
Critère pour le mémoire: On mesurera le nombre d'unités réellement exécutées selon les spécifications du Projet.

| Code | U | Désignation | Quantité | Prix | Montant |
|---|---|---|---|---|---|
| mt34ena540aa | U | Bloc optique à led en aluminium extrudé, finition laquée de couleur noire, réglable, de 20 W, facteur de puissance supérieur à 0,95, de 365x365x85 mm, avec 12 LED SMD 5050, température de couleur 3000 K, indice de reproduction chromatique supérieure à 80, taux d'éblouissement unifié inférieur à 12, flux lumineux 2475 lumens, avec degrés de protection IP66 et IK10. (matériau) | 1.000 | 172042.10 | 172042.10 |
| mq07cce010a | h | Camion avec nacelle élévatrice à bras articulé de 16 m de hauteur maximale de travail et 260 kg de charge maximale. (matériel) | 0.464 | 29634.17 | 13750.25 |
| mo003 | h | Compagnon professionnel III/CP2 électricien. (main-d'œuvre) | 0.486 | 4266.11 | 2073.33 |
| mo102 | h | Ouvrier professionnel II/OP électricien. (main-d'œuvre) | 0.486 | 2656.75 | 1291.18 |
| % | % | Frais de chantier des unités d'ouvrage | 2 % | 189156.86 | 3783.14 |
|  |  | Coûts directs |  |  | 192940.00 |
