# Fouille en tranchées, en puits et en rigoles, à l'intérieur d'un bâtiment

- Propriété du fichier: CYPE INGENIEROS, S.A.
- Format: FIEBDC-3/2002
- Zone géographique: Gabon
- Devise: XAF
- Coûts indirects: 3.00 %
- Frais généraux: 13.00 %
- Bénéfice: 6.00 %
- TVA: 18.00 %

## A VRD et aménagements extérieurs

### AT Terrassement

#### ATF Déblais

**ATF100** m³ Fouille en tranchées, en puits et en rigoles, à l'intérieur d'un bâtiment.
Fouilles en tranchées, en puits et en rigoles sous dallage béton, préalablement démoli, de 0,5 m de profondeur maximale, dans tout type de terrain, avec des moyens mécaniques, pour emplacement postérieur du réseau d'assainissement en travaux de réhabilitation, et chargement dans le camion.
Critère d'évaluation économique: Le prix ne comprend pas le transport des matériaux excavés.
Inclut: Implantation générale et fixation des points et des niveaux de référence. Excavation en couches horizontales successives et extraction des terres. Modelage des fonds et des côtés à la main, avec extraction des terres. Chargement dans le camion ou la benne des matériaux excavés.
Critère pour le métré: Volume moyen sur les sections théoriques de l'excavation, selon documentation graphique du Projet.
Critère pour le mémoire: On mesurera le volume théorique exécuté selon les spécifications du Projet, sans inclure les augmentations par excès d'excavation non autorisés, ni le remblai nécessaire à la reconstruction de la section théorique par défauts imputables à l'entrepreneur. On mesurera l'excavation une fois réalisée et avant l'application d'un remblai. Si l'entrepreneur referme l'excavation avant que la mesure ait été conformée, il sera considéré qu'il consent à ce que détermine unilatéralement le directeur de l'exécution de l'ouvrage.

| Code | U | Désignation | Quantité | Prix | Montant |
|---|---|---|---|---|---|
| mq01exn010a | h | Mini pelleteuse sur pneus, de 12,3 kW. (matériel) | 0.482 | 19734.75 | 9512.15 |
| mo113 | h | Ouvrier d'exécution I/OE1 construction. (main-d'œuvre) | 0.530 | 2561.25 | 1357.46 |
| % | % | Frais de chantier des unités d'ouvrage | 2 % | 10869.61 | 217.39 |
|  |  | Coûts directs |  |  | 11087.00 |
