# Chargement des terres

- Propriété du fichier: CYPE INGENIEROS, S.A.
- Format: FIEBDC-3/2002
- Zone géographique: Gabon
- Devise: XAF
- Coûts indirects: 3.00 %
- Frais généraux: 13.00 %
- Bénéfice: 6.00 %
- TVA: 18.00 %

## A VRD et aménagements extérieurs

### AT Terrassement

#### ATT Transport des terres

**ATT020** m³ Chargement des terres.
Chargement des terres provenant d'excavations, avec des moyens manuels, sur dumper.
Critère d'évaluation économique: Le prix comprend le temps d'attente sur chantier pendant les opérations de charge, mais il ne comprend pas le transport.
Inclut: Chargement des terres.
Critère pour le métré: Volume mesuré sur les sections théoriques des excavations, chacune d'elles étant augmentée par le coefficient de foisonnement correspondant, selon le type de terrain considéré.
Critère pour le mémoire: On mesurera, y compris le foisonnement, le volume de terres réellement transporté selon les spécifications du Projet.

| Code | U | Désignation | Quantité | Prix | Montant |
|---|---|---|---|---|---|
| mq04dua020b | h | Dumper à décharge frontale de 2 t de charge utile. (matériel) | 0.609 | 5543.67 | 3376.10 |
| mo087 | h | Ouvrier professionnel II/OP VRD espaces publics. (main-d'œuvre) | 1.338 | 2661.82 | 3561.52 |
| % | % | Frais de chantier des unités d'ouvrage | 2 % | 6937.62 | 138.75 |
|  |  | Coûts directs |  |  | 7076.37 |
