# Plantation d'un arbre

- Propriété du fichier: CYPE INGENIEROS, S.A.
- Format: FIEBDC-3/2002
- Zone géographique: Gabon
- Devise: XAF
- Coûts indirects: 3.00 %
- Frais généraux: 13.00 %
- Bénéfice: 6.00 %
- TVA: 18.00 %

## A VRD et aménagements extérieurs

### AV Espaces verts et mobilier urbain

#### AVN Fourniture et plantation d'espèces

**AVN010** U Plantation d'un arbre.
Plantation d'Eucalyptus (Eucalyptus globulus) de 12 à 14 cm de périmètre de tronc à 1 m du sol, dans un trou de 60x60x60 cm réalisé avec des moyens mécaniques; fourniture en container. Comprend la terre végétale criblée et les substrats végétaux fertilisés.
Inclut: Labourage et préparation du terrain avec des moyens mécaniques. Compostage du terrain. Plantation. Mise en place d'un tuteur. Premier arrosage.
Critère pour le métré: Nombre d'unités prévues, selon documentation graphique du Projet.
Critère pour le mémoire: On mesurera le nombre d'unités réellement exécutées selon les spécifications du Projet.

| Code | U | Désignation | Quantité | Prix | Montant |
|---|---|---|---|---|---|
| mt48eap010c | U | Eucalyptus (Eucalyptus globulus) de 12 à 14 cm de périmètre de tronc à 1 m du sol; fourniture en container de 30 litres, D=36 cm. (matériau) | 1.000 | 34766.38 | 34766.38 |
| mt48tie030a | m³ | Terre végétale criblée, fournie en vrac. (matériau) | 0.100 | 14084.84 | 1408.48 |
| mt48tie020 | kg | Engrais minéral complexe NPK 15-15-15. (matériau) | 0.010 | 490.30 | 4.90 |
| mt08aaa010a | m³ | Eau. (matériau) | 0.040 | 1108.90 | 44.36 |
| mq01exn020a | h | Rétro-pelleteuse hydraulique sur pneus, de 105 kW. (matériel) | 0.058 | 27718.36 | 1607.66 |
| mq04dua020b | h | Dumper à décharge frontale de 2 t de charge utile. (matériel) | 0.058 | 5543.67 | 321.53 |
| mo040 | h | Compagnon professionnel III/CP2 jardinier. (main-d'œuvre) | 0.186 | 4151.67 | 772.21 |
| mo115 | h | Ouvrier jardinier. (main-d'œuvre) | 0.372 | 2561.25 | 952.79 |
| % | % | Frais de chantier des unités d'ouvrage | 2 % | 39878.31 | 797.57 |
|  |  | Coûts directs |  |  | 40675.88 |
