# Préparation des bords d'une surface en béton par fraisage mécanique

- Propriété du fichier: CYPE INGENIEROS, S.A.
- Format: FIEBDC-3/2002
- Zone géographique: Gabon
- Devise: XAF
- Coûts indirects: 3.00 %
- Frais généraux: 13.00 %
- Bénéfice: 6.00 %
- TVA: 18.00 %

## E Enveloppe et finition extérieure

### EA Nettoyage, préparation et réparation

#### EAP Préparation

**EAP070** m² Préparation des bords d'une surface en béton par fraisage mécanique.
Préparation des bords d'une surface en béton par fraisage mécanique, en atteignant une profondeur de 30 mm, en supprimant les parties fragiles.
Inclut: Montage de la protection contre la poussière. Fraisage mécanique des bords. Nettoyage de la surface support. Retrait et entassement des restes générés. Chargement des restes générés dans le camion ou la benne.
Critère pour le métré: Surface mesurée selon documentation graphique du Projet.
Critère pour le mémoire: On mesurera la surface réellement exécutée selon les spécifications du Projet.

| Code | U | Désignation | Quantité | Prix | Montant |
|---|---|---|---|---|---|
| op00fre010 |  | Fraiseuse. | 1.000 | 0.00 | 0.00 |
| mo112 | h | Ouvrier d'exécution I/OE2 construction. (main-d'œuvre) | 0.247 | 2603.16 | 642.98 |
| % | % | Frais de chantier des unités d'ouvrage | 2 % | 642.98 | 12.86 |
|  |  | Coûts directs |  |  | 655.84 |
