# Réparation d'un revêtement en mortier avec des fissures généralisées et des défauts superficiels, avec du mortier acrylique et une maille

- Propriété du fichier: CYPE INGENIEROS, S.A.
- Format: FIEBDC-3/2002
- Zone géographique: Gabon
- Devise: XAF
- Coûts indirects: 3.00 %
- Frais généraux: 13.00 %
- Bénéfice: 6.00 %
- TVA: 18.00 %

## E Enveloppe et finition extérieure

### EA Nettoyage, préparation et réparation

#### EAR Réparation

**EAR030** m² Réparation d'un revêtement en mortier avec des fissures généralisées et des défauts superficiels, avec du mortier acrylique et une maille.
Réparation d'un revêtement en mortier avec des fissures généralisées et des défauts superficiels par application d'une première couche de mortier de réparation et de nivellement superficiel, avec une résistance à la compression à 28 jours supérieure ou égale à 25 N/mm² et un module d'élasticité de 15000 N/mm², classe R3 selon NF EN 1504-3, Euroclasse A1 de réaction au feu, selon NF EN 13501-1, mise en place de maille en fibre de verre, anti-alcalin et application d'une seconde couche du même mortier, jusqu'à atteindre une épaisseur moyenne totale de 5 mm, avec un rendement de 10 kg/m², pour ensuite réaliser la finition finale (non comprise dans ce prix). Comprend humectage préalable du support.
Inclut: Humectage du support. Application de la première couche de mortier. Mise en place de la maille. Application de la seconde couche de mortier.
Critère pour le métré: Surface mesurée selon documentation graphique du Projet.
Critère pour le mémoire: On mesurera la surface réellement exécutée selon les spécifications du Projet.

| Code | U | Désignation | Quantité | Prix | Montant |
|---|---|---|---|---|---|
| mt09var030a | m² | Maille en fibre de verre tissée, avec imprégnation en PVC, de 10x10 mm de vide de maille, anti-alcalin, de 115 à 125 g/m² et 500 µm d'épaisseur, pour armer des enduits traditionnels, enduits de ciment et mortiers. (matériau) | 1.050 | 1145.86 | 1203.15 |
| mt28mrp040a | kg | Mortier de réparation et de nivellement superficiel, avec une résistance à la compression à 28 jours supérieure ou égale à 25 N/mm² et un module d'élasticité de 15000 N/mm², classe R3 selon NF EN 1504-3, Euroclasse A1 de réaction au feu, selon NF EN 13501-1, composé de ciments spéciaux, résines synthétiques et fumée de silice, pour réparation superficielle et finition des structures en béton. (matériau) | 10.000 | 1120.32 | 11203.20 |
| mo039 | h | Compagnon professionnel III/CP2 enduiseur. (main-d'œuvre) | 0.186 | 4151.67 | 772.21 |
| mo111 | h | Ouvrier d'exécution I/OE2 enduiseur. (main-d'œuvre) | 0.186 | 2645.07 | 491.98 |
| % | % | Frais de chantier des unités d'ouvrage | 2 % | 13670.54 | 273.41 |
|  |  | Coûts directs |  |  | 13943.95 |
