# Bardage de plaquettes préfabriquées en béton, fixées avec du mortier

- Propriété du fichier: CYPE INGENIEROS, S.A.
- Format: FIEBDC-3/2002
- Zone géographique: Gabon
- Devise: XAF
- Coûts indirects: 3.00 %
- Frais généraux: 13.00 %
- Bénéfice: 6.00 %
- TVA: 18.00 %

## E Enveloppe et finition extérieure

### EB Revêtements et bardages de parement

#### EBB Bardages non ventilés en béton préfabriqué

**EBB010** m² Bardage de plaquettes préfabriquées en béton, fixées avec du mortier.
Bardage sur le parement vertical, jusqu'à 3 m de hauteur, avec des plaquettes préfabriquées en béton, couleur à choisir, de 20x40x2 cm, placé avec du mortier de ciment blanc BL-II/A-L 42,5 R M-5 étendu sur toute la face arrière de la pièce et ajusté à la pointe de la truelle, en remplissant les éventuels vides restant avec le mortier. Jointoiement avec du mortier des joints spéciaux pour revêtements préfabriqués en béton. Comprend les découpes, les onglets, les joints et les pièces spéciales.
Inclut: Nettoyage et humidification du parement à revêtir. Mise en place et à l'aplomb des mires de référence. Tendu des cordeaux entre les mires. Préparation des plaquettes, en les éclaboussant avec du lait de ciment et de sable par la face intérieure. Mise en place des plaquettes. Vérification de l'aplomb, du niveau et de l'alignement de la rangée de plaquettes. Jointoiement. Nettoyage final du parement.
Critère pour le métré: Surface mesurée selon documentation graphique du Projet, en déduisant les ouvertures de surface supérieure à 3 m², en ajoutant en échange la surface de la partie intérieure de l'ouverture, correspondant au développement des jambages et des linteaux. Le métré par casses et découpes n'a pas été augmenté, puisque 5% de pièces de plus ont été considérées dans la décomposition.
Critère pour le mémoire: On mesurera la surface réellement exécutée selon les spécifications du Projet, en déduisant les ouvertures de surface supérieure à 3 m², en ajoutant en échange la surface de la partie intérieure du vide, correspondant au développement des jambages et des linteaux.

| Code | U | Désignation | Quantité | Prix | Montant |
|---|---|---|---|---|---|
| mt19php010c | m² | Plaquette préfabriquée en béton couleur, 20x40x2 cm. (matériau) | 1.050 | 11884.30 | 12478.52 |
| mt09mob010a | m³ | Mortier de ciment blanc BL-II/A-L 42,5 R, type M-5, confectionné sur site avec 250 kg/m³ de ciment et une proportion en volume 1/6. (matériau) | 0.025 | 65306.54 | 1632.66 |
| mt09mcr235 | kg | Mortier de jointoiement pour préfabriqués en béton et en pierre artificielle, constitué de ciment, granulats, pigments et additifs spéciaux. (matériau) | 0.150 | 1825.98 | 273.90 |
| op00sie030 |  | Scie à disque de diamant, pour table de travail, à coupe humide. | 1.000 | 0.00 | 0.00 |
| op00tal010 |  | Perceuse. | 1.000 | 0.00 | 0.00 |
| mo020 | h | Compagnon professionnel III/CP2 construction. (main-d'œuvre) | 0.425 | 4151.67 | 1764.46 |
| mo077 | h | Ouvrier professionnel II/OP construction. (main-d'œuvre) | 0.425 | 2661.82 | 1131.27 |
| mo113 | h | Ouvrier d'exécution I/OE1 construction. (main-d'œuvre) | 0.425 | 2561.25 | 1088.53 |
| % | % | Frais de chantier des unités d'ouvrage | 2 % | 18369.34 | 367.39 |
|  |  | Coûts directs |  |  | 18736.73 |
