# Étanchéité liquide de corniche ou d'avant-toit

- Propriété du fichier: CYPE INGENIEROS, S.A.
- Format: FIEBDC-3/2002
- Zone géographique: Gabon
- Devise: XAF
- Coûts indirects: 3.00 %
- Frais généraux: 13.00 %
- Bénéfice: 6.00 %
- TVA: 18.00 %

## E Enveloppe et finition extérieure

### EE Étanchéité: imperméabilisations

#### EEA Façades

**EEA040** m² Étanchéité liquide de corniche ou d'avant-toit.
Étanchéité liquide de corniche ou d'avant-toit en béton armé, avec trois couches de revêtement élastique imperméabilisant, couleur grise, composé de polymères synthétiques en dispersion, charges et pigments minéraux et fibres, 2,25 kg/m², sur mortier de ciment, confectionné sur chantier, avec adjuvant hydrofuge, dosage 1:6, avec pente de 1% à 5%, finition talochée.
Inclut: Coulage, extension et réglage de la couche de mortier de forme de pentes. Application de l'imperméabilisant.
Critère pour le métré: Surface mesurée selon documentation graphique du Projet.
Critère pour le mémoire: On mesurera la surface réellement exécutée selon les spécifications du Projet.

| Code | U | Désignation | Quantité | Prix | Montant |
|---|---|---|---|---|---|
| mt28mic030b | kg | Revêtement élastique imperméabilisant, couleur grise, composé de polymères synthétiques en dispersion, charges et pigments minéraux et fibres. (matériau) | 2.250 | 6213.35 | 13980.04 |
| mt08aaa010a | m³ | Eau. (matériau) | 0.006 | 1108.90 | 6.65 |
| mt01arg005a | t | Sable de carrière, pour mortier confectionné sur le chantier. (matériau) | 0.033 | 12185.06 | 402.11 |
| mt08cem000a | kg | Ciment gris en sacs. (matériau) | 5.000 | 80.58 | 402.90 |
| mt08adt010 | kg | Adjuvant hydrofuge pour imperméabilisation des mortiers ou des bétons. (matériau) | 0.100 | 887.12 | 88.71 |
| mq06hor010 | h | Bétonnière électrique avec une capacité de gâchage de 160 l. (matériel) | 0.016 | 1842.12 | 29.47 |
| op00tal020 |  | Malaxeur électrique. | 0.200 | 0.00 | 0.00 |
| mo032 | h | Compagnon professionnel III/CP2 poseur de produits imperméabilisants. (main-d'œuvre) | 0.325 | 4151.67 | 1349.29 |
| mo070 | h | Ouvrier professionnel II/OP poseur de produits imperméabilisants. (main-d'œuvre) | 0.325 | 2661.82 | 865.09 |
| % | % | Frais de chantier des unités d'ouvrage | 2 % | 17124.26 | 342.49 |
|  |  | Coûts directs |  |  | 17466.75 |
