# Imperméabilisation de toitures inclinées, avec des membranes en polyoléfines

- Propriété du fichier: CYPE INGENIEROS, S.A.
- Format: FIEBDC-3/2002
- Zone géographique: Gabon
- Devise: XAF
- Coûts indirects: 3.00 %
- Frais généraux: 13.00 %
- Bénéfice: 6.00 %
- TVA: 18.00 %

## E Enveloppe et finition extérieure

### EE Étanchéité: imperméabilisations

#### EEI Toitures inclinées

**EEI020** m² Imperméabilisation de toitures inclinées, avec des membranes en polyoléfines.
Imperméabilisation de toitures inclinées, avec une pente moyenne de 5%, avec membrane d'étanchéité, souple et hautement perméable à la vapeur d'eau, composée d'une feuille microporeuse en polypropylène, avec les deux faces revêtues de géotextile non tissé, de 0,45 mm d'épaisseur et 140 g/m², type monocouche, totalement adhérée au support avec du mortier-colle amélioré, C2 E, avec temps ouvert allongé.
Inclut: Application du mortier-colle. Mise en place de la géomembrane. Résolution des points singuliers.
Critère pour le métré: Surface du versant mesurée en grandeur réelle, selon documentation graphique du Projet.
Critère pour le mémoire: On mesurera, en grandeur réelle, la surface réellement exécutée selon les spécifications du Projet.

| Code | U | Désignation | Quantité | Prix | Montant |
|---|---|---|---|---|---|
| mt09mcm060a | kg | Mortier-colle amélioré, C2 TE S1, selon NF EN 12004, déformable, avec résistance au glissement et temps ouvert allongé, couleur grise, à base de ciment, granulats de granulométrie fine, résines synthétiques et additifs spéciaux, avec propriétés thixotropiques et à durcissement sans retrait. (matériau) | 2.000 | 613.11 | 1226.22 |
| mt15reg070d | m² | Membrane d'étanchéité, souple et hautement perméable à la vapeur d'eau, composée d'une feuille microporeuse en polypropylène, avec les deux faces revêtues de géotextile non tissé, de 0,45 mm d'épaisseur et 140 g/m², selon NF EN 13859-1, fournie en rouleaux de 50 m de longueur et 1,5 m de largeur. (matériau) | 1.100 | 1798.60 | 1978.46 |
| mo029 | h | Compagnon professionnel III/CP2 poseur de membranes d'étanchéité. (main-d'œuvre) | 0.124 | 4151.67 | 514.81 |
| mo067 | h | Ouvrier professionnel II/OP poseur de membranes d'étanchéité. (main-d'œuvre) | 0.124 | 2661.82 | 330.07 |
| % | % | Frais de chantier des unités d'ouvrage | 2 % | 4049.56 | 80.99 |
|  |  | Coûts directs |  |  | 4130.55 |
