# Imperméabilisation d'un mur de maçonnerie en contact avec le terrain, par sa face intérieure, avec du mortier hydrofuge

- Propriété du fichier: CYPE INGENIEROS, S.A.
- Format: FIEBDC-3/2002
- Zone géographique: Gabon
- Devise: XAF
- Coûts indirects: 3.00 %
- Frais généraux: 13.00 %
- Bénéfice: 6.00 %
- TVA: 18.00 %

## E Enveloppe et finition extérieure

### EE Étanchéité: imperméabilisations

#### EEM Murs de sous-sol

**EEM100** m² Imperméabilisation d'un mur de maçonnerie en contact avec le terrain, par sa face intérieure, avec du mortier hydrofuge.
Imperméabilisation d'un mur de maçonnerie en blocs de béton en contact avec le terrain, par sa face intérieure, avec du mortier monocomposant, couleur blanche, composé de ciment à haute résistance, granulats sélectionnés, additifs spéciaux et résines, appliqué en couche successives, de 5 mm d'épaisseur totale.
Inclut: Gâchage avec un malaxeur électrique. Extension d'une première couche sur le support humidifié. Séchage. Humidification de la première couche et extension d'une seconde couche avec la même consistance que la première. Séchage du mortier. Révisions et nettoyage final.
Critère pour le métré: Surface mesurée selon documentation graphique du Projet.
Critère pour le mémoire: On mesurera la surface réellement exécutée selon les spécifications du Projet.

| Code | U | Désignation | Quantité | Prix | Montant |
|---|---|---|---|---|---|
| mt15igp010e | kg | Mortier monocomposant, couleur blanche, composé de ciment à haute résistance, granulats sélectionnés, additifs spéciaux et résines, type CR CSIV, W2, selon NF EN 998-1. (matériau) | 8.000 | 848.60 | 6788.80 |
| op00tal020 |  | Malaxeur électrique. | 1.000 | 0.00 | 0.00 |
| mo032 | h | Compagnon professionnel III/CP2 poseur de produits imperméabilisants. (main-d'œuvre) | 0.124 | 4151.67 | 514.81 |
| mo070 | h | Ouvrier professionnel II/OP poseur de produits imperméabilisants. (main-d'œuvre) | 0.062 | 2661.82 | 165.03 |
| % | % | Frais de chantier des unités d'ouvrage | 2 % | 7468.64 | 149.37 |
|  |  | Coûts directs |  |  | 7618.01 |
