# Store en toile acrylique

- Propriété du fichier: CYPE INGENIEROS, S.A.
- Format: FIEBDC-3/2002
- Zone géographique: Gabon
- Devise: XAF
- Coûts indirects: 3.00 %
- Frais généraux: 13.00 %
- Bénéfice: 6.00 %
- TVA: 18.00 %

## E Enveloppe et finition extérieure

### EF Fermetures et protections solaires

#### EFS Stores

**EFS010** U Store en toile acrylique.
Store, de 2000 mm de ligne et 1900 mm de sortie, en toile de bâche acrylique, avec actionnement manuel via manivelle métallique. Comprend ferrures et les accessoires.
Inclut: Implantation. Ancrage au parement des élément de fixation. Montage du store et des accessoires.
Critère pour le métré: Nombre d'unités prévues, selon documentation graphique du Projet.
Critère pour le mémoire: On mesurera le nombre d'unités réellement exécutées selon les spécifications du Projet.

| Code | U | Désignation | Quantité | Prix | Montant |
|---|---|---|---|---|---|
| mt44tol010a | U | Store, de 2000 mm de ligne et 1900 mm de sortie, en toile de bâche acrylique, avec ferrures et accessoires de fixation. (matériau) | 1.000 | 244430.27 | 244430.27 |
| mt44tol100a | U | Manivelle pour actionnement manuel de stores. (matériau) | 1.000 | 17248.63 | 17248.63 |
| op00ato010 |  | Tournevis. | 1.000 | 0.00 | 0.00 |
| op00tal010 |  | Perceuse. | 1.000 | 0.00 | 0.00 |
| mo011 | h | Compagnon professionnel III/CP2 monteur. (main-d'œuvre) | 5.168 | 4266.11 | 22047.26 |
| mo080 | h | Ouvrier professionnel II/OP monteur. (main-d'œuvre) | 5.168 | 2661.82 | 13756.29 |
| % | % | Frais de chantier des unités d'ouvrage | 2 % | 297482.45 | 5949.65 |
|  |  | Coûts directs |  |  | 303432.10 |
