# Volet en PVC

- Propriété du fichier: CYPE INGENIEROS, S.A.
- Format: FIEBDC-3/2002
- Zone géographique: Gabon
- Devise: XAF
- Coûts indirects: 3.00 %
- Frais généraux: 13.00 %
- Bénéfice: 6.00 %
- TVA: 18.00 %

## E Enveloppe et finition extérieure

### EF Fermetures et protections solaires

#### EFV Volets

**EFV060** U Volet en PVC.
Fenêtre en PVC, type à persiennes, un vantail battant, à lames fixes, 300x600 mm, finition blanc standard. Mise en place extérieure de fenêtre.
Inclut: Mise en place et fixation du cadre. Mise en place et fixation des éléments d'accroche. Mise en place du vantail.
Critère pour le métré: Nombre d'unités prévues, selon documentation graphique du Projet.
Critère pour le mémoire: On mesurera le nombre d'unités réellement exécutées selon les spécifications du Projet.

| Code | U | Désignation | Quantité | Prix | Montant |
|---|---|---|---|---|---|
| mt24dbc010aa | U | Fenêtre en PVC, type à persiennes, un vantail battant, à lames fixes, 300x600 mm, finition blanc standard; avec ferrures (charnières, serrures et poignées), visserie en acier inoxydable et éléments d'étanchéité. (matériau) | 1.000 | 82249.75 | 82249.75 |
| mt15sja100 | U | Cartouche de mastic de silicone neutre. (matériau) | 0.063 | 2699.41 | 170.06 |
| op00ato010 |  | Tournevis. | 1.000 | 0.00 | 0.00 |
| op00tal010 |  | Perceuse. | 1.000 | 0.00 | 0.00 |
| mo018 | h | Compagnon professionnel III/CP2 menuisier PVC et métal. (main-d'œuvre) | 1.292 | 4206.08 | 5434.26 |
| mo059 | h | Ouvrier professionnel II/OP menuisier PVC et métal. (main-d'œuvre) | 0.646 | 2666.88 | 1722.80 |
| % | % | Frais de chantier des unités d'ouvrage | 2 % | 89576.87 | 1791.54 |
|  |  | Coûts directs |  |  | 91368.41 |
