# Isolation thermique verticale du radier, avec du verre cellulaire

- Propriété du fichier: CYPE INGENIEROS, S.A.
- Format: FIEBDC-3/2002
- Zone géographique: Gabon
- Devise: XAF
- Coûts indirects: 3.00 %
- Frais généraux: 13.00 %
- Bénéfice: 6.00 %
- TVA: 18.00 %

## E Enveloppe et finition extérieure

### EI Isolations extérieures

#### EIO Fondations

**EIO020** m² Isolation thermique verticale du radier, avec du verre cellulaire.
Isolation thermique verticale du radier, constituée de panneau de verre cellulaire, de 600x450 mm et 70 mm d'épaisseur, selon NF EN 13167, résistance à la compression >= 1600 kPa, résistance thermique 0,51 m²K/W, conductivité thermique 0,036 W/(mK) et Euroclasse A1 de réaction au feu selon NF EN 13501-1; placé bord à bord comme coffrage perdu au périmètre de radier, sur le terrain; prête à l'imperméabilisation postérieure de la dalle en béton. Comprend l'adhésif bitumineux pour le scellement des joints.
Inclut: Nettoyage et préparation de la surface support. Implantation et découpe de l'isolant. Mise en place de l'isolant sur le terrain. Scellement des joints.
Critère pour le métré: Surface mesurée selon documentation graphique du Projet.
Critère pour le mémoire: On mesurera la surface réellement exécutée selon les spécifications du Projet.

| Code | U | Désignation | Quantité | Prix | Montant |
|---|---|---|---|---|---|
| mt14adg010a | kg | Adhésif bitumineux, formé par une dissolution de bitume asphaltique modifié et charges minérales dans le solvant de base, à application à froid. (matériau) | 0.480 | 11090.87 | 5323.62 |
| mt16pvi030ga | m² | Panneau de verre cellulaire, de 600x450 mm et 70 mm d'épaisseur, selon NF EN 13167, résistance à la compression >= 1600 kPa, résistance thermique 0,51 m²K/W, conductivité thermique 0,036 W/(mK) et Euroclasse A1 de réaction au feu selon NF EN 13501-1; à placer sur le terrain. (matériau) | 1.050 | 61403.38 | 64473.55 |
| mo054 | h | Compagnon professionnel III/CP2 poseur d'isolants rigides ou flexibles. (main-d'œuvre) | 0.196 | 4266.11 | 836.16 |
| mo101 | h | Ouvrier professionnel II/OP poseur d'isolants rigides ou flexibles. (main-d'œuvre) | 0.196 | 2661.82 | 521.72 |
| % | % | Frais de chantier des unités d'ouvrage | 2 % | 71155.05 | 1423.10 |
|  |  | Coûts directs |  |  | 72578.15 |
