# Guide-roues pour le stationnement de camion, en tube d'acier galvanisé

- Propriété du fichier: CYPE INGENIEROS, S.A.
- Format: FIEBDC-3/2002
- Zone géographique: Gabon
- Devise: XAF
- Coûts indirects: 3.00 %
- Frais généraux: 13.00 %
- Bénéfice: 6.00 %
- TVA: 18.00 %

## E Enveloppe et finition extérieure

### EM Menuiseries extérieures

#### EMN Equipement pour quai de chargement

**EMN020** U Guide-roues pour le stationnement de camion, en tube d'acier galvanisé.
Guide-roues courbé pour le stationnement de camion, en tube d'acier galvanisé, de 2500 mm de longueur, fixé à l'aide de cheville à expansion, de résistance à la corrosion élevée. Comprend les plaques d'ancrages pour fixation par vissage au support avec chevilles à expansion et vis en acier de résistance à la corrosion élevée.
Inclut: Implantation. Mise en place et fixation du guide-roues pour le stationnement du camion.
Critère pour le métré: Nombre d'unités prévues, selon documentation graphique du Projet.
Critère pour le mémoire: On mesurera le nombre d'unités réellement exécutées selon les spécifications du Projet.

| Code | U | Désignation | Quantité | Prix | Montant |
|---|---|---|---|---|---|
| mt26amc030b | U | Guide-roues courbé pour le stationnement de camion, en tube d'acier galvanisé, de 2500 mm de longueur, pour faciliter le positionnement des véhicules lors de l'accostage à l'abri. Comprend les plaques d'ancrage. (matériau) | 1.000 | 224318.71 | 224318.71 |
| mt26aaa025a | U | Ancrage mécanique avec douille à expansion en acier galvanisé, de résistance à la corrosion élevée. (matériau) | 8.000 | 3018.51 | 24148.08 |
| op00ato010 |  | Tournevis. | 1.000 | 0.00 | 0.00 |
| op00tal010 |  | Perceuse. | 1.000 | 0.00 | 0.00 |
| mo011 | h | Compagnon professionnel III/CP2 monteur. (main-d'œuvre) | 7.725 | 4266.11 | 32955.70 |
| mo080 | h | Ouvrier professionnel II/OP monteur. (main-d'œuvre) | 7.725 | 2661.82 | 20562.56 |
| % | % | Frais de chantier des unités d'ouvrage | 2 % | 301985.05 | 6039.70 |
|  |  | Coûts directs |  |  | 308024.75 |
