# Peinture plastique sur parement extérieur

- Propriété du fichier: CYPE INGENIEROS, S.A.
- Format: FIEBDC-3/2002
- Zone géographique: Gabon
- Devise: XAF
- Coûts indirects: 3.00 %
- Frais généraux: 13.00 %
- Bénéfice: 6.00 %
- TVA: 18.00 %

## E Enveloppe et finition extérieure

### EP Peintures

#### EPP Peintures plastiques

**EPP010** m² Peinture plastique sur parement extérieur.
Application manuelle de deux couches de peinture plastique, couleur blanche, finition mate, texture lisse, la première couche diluée avec 15 à 20% d'eau et la suivante diluée avec 5 à 10% d'eau ou non diluée, (rendement: 0,1 l/m² chaque couche); application préalable d'une couche d'impression acrylique, régulant l'absorption, sur parement extérieur en mortier de ciment.
Critère d'évaluation économique: Le prix comprend la protection des éléments du contour qui pourraient être affectés pendant les travaux et la résolution des points singuliers.
Inclut: Préparation, nettoyage et ponçage préalable du support. Préparation du mélange. Application d'une couche de fond. Application de deux couches de finition.
Critère pour le métré: Surface mesurée selon documentation graphique du Projet, avec le même critère que le support de base.
Critère pour le mémoire: On mesurera la surface réellement exécutée selon les spécifications du Projet, avec le même critère que le support de base.

| Code | U | Désignation | Quantité | Prix | Montant |
|---|---|---|---|---|---|
| mt27pfs100cf | l | Impression acrylique, régulant l'absorption à base de copolymères acryliques, couleur blanche, avec un contenu de substances organiques volatiles (VOC) < 5 g/l, à appliquer à la brosse, au rouleau ou au pistolet. (matériau) | 0.096 | 7319.08 | 702.63 |
| mt27pii020kI | l | Peinture pour extérieur, à base de polymères acryliques en émulsion aqueuse, couleur blanche, finition mate, texture lisse, imperméabilisante et respirante, avec un contenu de substances organiques volatiles (VOC) < 5 g/l; à appliquer à la brosse, au rouleau ou au pistolet, selon NF EN 1504-2. (matériau) | 0.200 | 10921.43 | 2184.29 |
| op00tal020 |  | Malaxeur électrique. | 1.000 | 0.00 | 0.00 |
| mo038 | h | Compagnon professionnel III/CP2 peintre. (main-d'œuvre) | 0.202 | 4151.67 | 838.64 |
| mo076 | h | Ouvrier professionnel II/OP peintre. (main-d'œuvre) | 0.202 | 2661.82 | 537.69 |
| % | % | Frais de chantier des unités d'ouvrage | 2 % | 4263.25 | 85.27 |
|  |  | Coûts directs |  |  | 4348.52 |
