# Rencontre de toiture terrasse chaude, inaccessible avec un lanterneau. Imperméabilisation avec des membranes bitumineuses

- Propriété du fichier: CYPE INGENIEROS, S.A.
- Format: FIEBDC-3/2002
- Zone géographique: Gabon
- Devise: XAF
- Coûts indirects: 3.00 %
- Frais généraux: 13.00 %
- Bénéfice: 6.00 %
- TVA: 18.00 %

## E Enveloppe et finition extérieure

### ET Couvertures de toitures terrasses

#### ETI Points singuliers

**ETI120** U Rencontre de toiture terrasse chaude, inaccessible avec un lanterneau. Imperméabilisation avec des membranes bitumineuses.
Rencontre de toiture terrasse chaude, inaccessible, métallique étanche, type conventionnelle avec un lanterneau. Imperméabilisation avec bande de renfort de 50 cm de largeur, réalisée à partir de membrane en bitume modifié par élastomère SBS, LBM(SBS)-30-FP, avec une armature de feutre de polyester renforcé et stabilisé de 150 g/m², de surface non protégée, totalement adhérée au support avec chalumeau, impression préalable avec émulsion bitumineuse anionique avec charges. Arrêt avec bande de finalisation de 50 cm de développement avec membrane en bitume modifié par élastomère SBS, LBM(SBS)-50/G-FP, avec une armature de feutre de polyester renforcé et stabilisé de 150 g/m², avec une autoprotection minérale de couleur grise. Comprend les profilés auxiliaires.
Inclut: Nettoyage et préparation de la surface. Mise en place des profilés auxiliaires. Application de l'émulsion bitumineuse. Mise en place de la bande de renfort. Mise en place de la bande de finalisation.
Critère pour le métré: Nombre d'unités prévues, selon documentation graphique du Projet.
Critère pour le mémoire: On mesurera le nombre d'unités réellement exécutées selon les spécifications du Projet.

| Code | U | Désignation | Quantité | Prix | Montant |
|---|---|---|---|---|---|
| mt14iea020c | kg | Émulsion bitumineuse anionique avec charges. (matériau) | 0.300 | 2844.30 | 853.29 |
| mt14lba010i | m² | Membrane en bitume modifié par élastomère SBS, LBM(SBS)-30-FP, de 3 mm d'épaisseur, masse nominale 3 kg/m², avec une armature de feutre de polyester renforcé et stabilisé de 150 g/m², de surface non protégée. Selon NF EN 13707. (matériau) | 1.050 | 3714.32 | 3900.04 |
| mt14lga010ea | m² | Membrane en bitume modifié par élastomère SBS, LBM(SBS)-50/G-FP, de 3,5 mm d'épaisseur, masse nominale 5 kg/m², avec une armature de feutre de polyester renforcé et stabilisé de 150 g/m², avec une autoprotection minérale de couleur grise. Selon NF EN 13707. (matériau) | 1.000 | 7378.44 | 7378.44 |
| mt15acc020d | m | Tôle en acier galvanisé, épaisseur 0,8 mm, développement 300 mm, et 3 plis. (matériau) | 2.000 | 1844.61 | 3689.22 |
| mt15acc020c | m | Tôle en acier galvanisé, épaisseur 0,8 mm, développement 300 mm, et 2 plis. (matériau) | 2.000 | 1756.77 | 3513.54 |
| op00sop010 |  | Chalumeau pour soudure de membranes bitumineuses. | 1.000 | 0.00 | 0.00 |
| mo029 | h | Compagnon professionnel III/CP2 poseur de membranes d'étanchéité. (main-d'œuvre) | 0.221 | 4151.67 | 917.52 |
| mo067 | h | Ouvrier professionnel II/OP poseur de membranes d'étanchéité. (main-d'œuvre) | 0.221 | 2661.82 | 588.26 |
| mo020 | h | Compagnon professionnel III/CP2 construction. (main-d'œuvre) | 0.123 | 4151.67 | 510.66 |
| mo113 | h | Ouvrier d'exécution I/OE1 construction. (main-d'œuvre) | 0.123 | 2561.25 | 315.03 |
| % | % | Frais de chantier des unités d'ouvrage | 2 % | 21666.00 | 433.32 |
|  |  | Coûts directs |  |  | 22099.32 |
