# Rive de toiture avec profilé

- Propriété du fichier: CYPE INGENIEROS, S.A.
- Format: FIEBDC-3/2002
- Zone géographique: Gabon
- Devise: XAF
- Coûts indirects: 3.00 %
- Frais généraux: 13.00 %
- Bénéfice: 6.00 %
- TVA: 18.00 %

## E Enveloppe et finition extérieure

### ET Couvertures de toitures terrasses

#### ETI Points singuliers

**ETI350** m Rive de toiture avec profilé.
Rive de toiture avec profil rejet d'eau en aluminium laqué, de 15 mm de hauteur, couleur blanche RAL 9010 finition brillante, avec perforations trapézoïdales pour sa fixation et larmier. Comprend mortier-colle, pièces spéciales et silicone neutre.
Inclut: Nettoyage et préparation de la surface. Implantation. Découpe, mise en place et fixation du profilé.
Critère pour le métré: Longueur mesurée selon documentation graphique du Projet.
Critère pour le mémoire: On mesurera la longueur réellement exécutée selon les spécifications du Projet.

| Code | U | Désignation | Quantité | Prix | Montant |
|---|---|---|---|---|---|
| mt09mcr021m | kg | Mortier-colle amélioré, C2, selon NF EN 12004, couleur grise. (matériau) | 0.180 | 303.10 | 54.56 |
| mt20pcs130aba1 | m | Profil rejet d'eau en aluminium laqué, de 15 mm de hauteur, couleur blanche RAL 9010 finition brillante, avec perforations trapézoïdales pour sa fixation et larmier, fourni en barres de 2,5 m de longueur. (matériau) | 1.100 | 17509.17 | 19260.09 |
| mt15sja100 | U | Cartouche de mastic de silicone neutre. (matériau) | 0.010 | 2699.41 | 26.99 |
| mo020 | h | Compagnon professionnel III/CP2 construction. (main-d'œuvre) | 0.184 | 4151.67 | 763.91 |
| mo113 | h | Ouvrier d'exécution I/OE1 construction. (main-d'œuvre) | 0.184 | 2561.25 | 471.27 |
| % | % | Frais de chantier des unités d'ouvrage | 2 % | 20576.82 | 411.54 |
|  |  | Coûts directs |  |  | 20988.36 |
