# Pièces spéciales pour toiture inclinée de plaques bitumées

- Propriété du fichier: CYPE INGENIEROS, S.A.
- Format: FIEBDC-3/2002
- Zone géographique: Gabon
- Devise: XAF
- Coûts indirects: 3.00 %
- Frais généraux: 13.00 %
- Bénéfice: 6.00 %
- TVA: 18.00 %

## E Enveloppe et finition extérieure

### EU Couvertures de toitures inclinées

#### EUO Plaques ondulées bitumées

**EUO030** U Pièces spéciales pour toiture inclinée de plaques bitumées.
Lanterneau en coupole ouvrant parabolique, avec ouverture par projection, de 36 cm de largeur, 42 cm de longueur et 15 cm de hauteur, avec plaque rectangulaire de profil ondulé, de 89x66 cm, pour toiture inclinée, avec une pente supérieure à 10%. Comprend les accessoires de fixation des pièces aux plaques.
Inclut: Implantation et mise en place des pièces spéciales sur les plaques de toiture. Fixation des pièces aux plaques.
Critère pour le métré: Nombre d'unités prévues, selon documentation graphique du Projet.
Critère pour le mémoire: On mesurera le nombre d'unités réellement exécutées selon les spécifications du Projet.

| Code | U | Désignation | Quantité | Prix | Montant |
|---|---|---|---|---|---|
| mt21clo010a | U | Lanterneau en coupole ouvrant parabolique, avec ouverture par projection, de 36 cm de largeur, 42 cm de longueur et 15 cm de hauteur, avec plaque rectangulaire de profil ondulé, de 89x66 cm, pour toiture de plaques bitumées. (matériau) | 1.000 | 113863.95 | 113863.95 |
| mt13lpo052c | U | Vis autoformeuse, pour la fixation sur support métallique. (matériau) | 16.000 | 88.17 | 1410.72 |
| mo051 | h | Compagnon professionnel III/CP2 monteur de parois industrielles. (main-d'œuvre) | 0.306 | 4266.11 | 1305.43 |
| mo098 | h | Ouvrier professionnel II/OP monteur de parois industrielles. (main-d'œuvre) | 0.184 | 2661.82 | 489.77 |
| % | % | Frais de chantier des unités d'ouvrage | 2 % | 117069.87 | 2341.40 |
|  |  | Coûts directs |  |  | 119411.27 |
