# Réparation d'un arêtier de toiture inclinée de tuiles

- Propriété du fichier: CYPE INGENIEROS, S.A.
- Format: FIEBDC-3/2002
- Zone géographique: Gabon
- Devise: XAF
- Coûts indirects: 3.00 %
- Frais généraux: 13.00 %
- Bénéfice: 6.00 %
- TVA: 18.00 %

## E Enveloppe et finition extérieure

### EU Couvertures de toitures inclinées

#### EUR Réparations et renforts

**EUR060** m Réparation d'un arêtier de toiture inclinée de tuiles.
Réparation d'un arêtier à une hauteur de jusqu'à 20 m de toiture inclinée de tuiles, en supprimant les parties détériorées et en le reconstruisant avec 3 U/m de tuile canal en terre cuite, finition avec engobe couleur rouge, 40,8x15x11,6 cm et les tuiles restantes récupérées de l'avant-toit, en bon état de conservation, fixées avec mousse de polyuréthane; et chargement des décombres dans le camion ou la benne.
Inclut: Démontage de l'arêtier détérioré. Récupération des tuiles en bon état de conservation. Nettoyage et préparation de la surface. Fixation des tuiles avec mousse. Chargement des décombres dans le camion ou la benne.
Critère pour le métré: Longueur mesurée selon documentation graphique du Projet.
Critère pour le mémoire: On mesurera la longueur réellement exécutée selon les spécifications du Projet.

| Code | U | Désignation | Quantité | Prix | Montant |
|---|---|---|---|---|---|
| mt13tac050a | U | Tuile canal en terre cuite, finition avec engobe couleur rouge, 40,8x15x11,6 cm, selon NF EN 1304. (matériau) | 3.000 | 761.27 | 2283.81 |
| mt13blw110a | U | Aérosol de 750 cm³ de mousse de polyuréthane, de 22,5 kg/m³ de densité, 140% d'expansion, 18 N/cm² de résistance à la traction et 20 N/cm² de résistance à la flexion, conductivité thermique 0,04 W/(mK), stable de -40°C à 100°C; à appliquer au pistolet; selon NF EN 13165. (matériau) | 0.063 | 6207.26 | 391.06 |
| mt13blw104 | U | Crochet pour fixation des tuiles au liteau. (matériau) | 2.500 | 43.12 | 107.80 |
| mo020 | h | Compagnon professionnel III/CP2 construction. (main-d'œuvre) | 0.378 | 4151.67 | 1569.33 |
| mo113 | h | Ouvrier d'exécution I/OE1 construction. (main-d'œuvre) | 0.378 | 2561.25 | 968.15 |
| % | % | Frais de chantier des unités d'ouvrage | 2 % | 5320.15 | 106.40 |
|  |  | Coûts directs |  |  | 5426.55 |
