# Poignée pour porte vitrée en verre trempé

- Propriété du fichier: CYPE INGENIEROS, S.A.
- Format: FIEBDC-3/2002
- Zone géographique: Gabon
- Devise: XAF
- Coûts indirects: 3.00 %
- Frais généraux: 13.00 %
- Bénéfice: 6.00 %
- TVA: 18.00 %

## E Enveloppe et finition extérieure

### EV Vitrages

#### EVP Portes vitrées

**EVP040** U Poignée pour porte vitrée en verre trempé.
Poignée simple pour porte vitrée en verre trempé, en acier inoxydable AISI 304, finition brossée, en tube de 30 mm de diamètre, 1200 mm de longueur et 900 mm de distance entre les trous. Comprend les fixations.
Inclut: Implantation. Mise en place et fixation de la poignée.
Critère pour le métré: Nombre d'unités prévues, selon documentation graphique du Projet.
Critère pour le mémoire: On mesurera le nombre d'unités réellement exécutées selon les spécifications du Projet.

| Code | U | Désignation | Quantité | Prix | Montant |
|---|---|---|---|---|---|
| mt21vts040bl | U | Poignée simple pour porte vitrée, en acier inoxydable AISI 304, finition brossée, en tube de 30 mm de diamètre, 1200 mm de longueur et 900 mm de distance entre les trous, avec des fixations. (matériau) | 1.000 | 36398.65 | 36398.65 |
| mo011 | h | Compagnon professionnel III/CP2 monteur. (main-d'œuvre) | 0.316 | 4266.11 | 1348.09 |
| mo080 | h | Ouvrier professionnel II/OP monteur. (main-d'œuvre) | 0.063 | 2661.82 | 167.69 |
| % | % | Frais de chantier des unités d'ouvrage | 2 % | 37914.43 | 758.29 |
|  |  | Coûts directs |  |  | 38672.72 |
