# Vitrage en verre feuilleté de sécurité, anti-agression

- Propriété du fichier: CYPE INGENIEROS, S.A.
- Format: FIEBDC-3/2002
- Zone géographique: Gabon
- Devise: XAF
- Coûts indirects: 3.00 %
- Frais généraux: 13.00 %
- Bénéfice: 6.00 %
- TVA: 18.00 %

## E Enveloppe et finition extérieure

### EV Vitrages

#### EVS Feuilletés

**EVS020** m² Vitrage en verre feuilleté de sécurité, anti-agression.
Vitrage en verre feuilleté de sécurité, anti-agression, constitué de deux feuilles de 3 mm d'épaisseur unies par deux films incolores de butyral de polyvinyle, de 0,38 mm d'épaisseur chacun, catégorie de résistance P1A, selon NF EN 356, fixation sur menuiserie avec calage en utilisant des cales d'appui périmétriques et latérales, scellement à froid avec silicone synthétique incolore (non acrylique), compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21ves020a | m² | Verre feuilleté de sécurité, anti-agression, constitué de deux feuilles de 3 mm d'épaisseur unies par deux films incolores de butyral de polyvinyle, de 0,38 mm d'épaisseur chacun, catégorie de résistance P1A, selon NF EN 356. Selon NF EN ISO 12543-2 et NF EN 14449. (matériau) | 1.006 | 29581.39 | 29758.88 |
| mt21vva015a | U | Cartouche de 310 ml de silicone neutre, incolore, dureté Shore A approchée de 23, selon NF EN ISO 868 et reprise élastique >=80%, selon NF EN ISO 7389. (matériau) | 0.290 | 4977.52 | 1443.48 |
| mt21vva021 | U | Produits complémentaires pour la mise en place de verres. (matériau) | 1.000 | 1086.66 | 1086.66 |
| mo055 | h | Compagnon professionnel III/CP2 vitrier. (main-d'œuvre) | 0.634 | 4418.07 | 2801.06 |
| mo110 | h | Ouvrier professionnel II/OP vitrier. (main-d'œuvre) | 0.634 | 2830.24 | 1794.37 |
| % | % | Frais de chantier des unités d'ouvrage | 2 % | 36884.45 | 737.69 |
|  |  | Coûts directs |  |  | 37622.14 |
