# Trappe pour cloison en plaques de plâtre. Système "KNAUF"

- Propriété du fichier: CYPE INGENIEROS, S.A.
- Format: FIEBDC-3/2002
- Zone géographique: Gabon
- Devise: XAF
- Coûts indirects: 3.00 %
- Frais généraux: 13.00 %
- Bénéfice: 6.00 %
- TVA: 18.00 %

## F Aménagements et finitions

### FC Cloisons

#### FCO Plaques de plâtre sur ossature métallique

**FCO100** U Trappe pour cloison en plaques de plâtre. Système "KNAUF".
Trappe d'accès gamme Especial, F-Tec Drystar, système "KNAUF", de 300x300 mm, constituée de cadre en aluminium et porte de plaque de plâtre (1 Drystar (GM-FH1IR), de 12,5 mm d'épaisseur), pour cloison en plaques de plâtre. Comprend les accessoires de montage.
Inclut: Marquage et découpe de la plaque de plâtre. Mise en place de la trappe.
Critère pour le métré: Nombre d'unités prévues, selon documentation graphique du Projet.
Critère pour le mémoire: On mesurera le nombre d'unités réellement mises en place selon les spécifications du Projet.

| Code | U | Désignation | Quantité | Prix | Montant |
|---|---|---|---|---|---|
| mt12ppk060brarbb | U | Trappe d'accès gamme Especial, F-Tec Drystar, système "KNAUF", de 300x300 mm, constituée de cadre en aluminium et porte de plaque de plâtre (1 Drystar (GM-FH1IR), de 12,5 mm d'épaisseur). (matériau) | 1.000 | 115824.52 | 115824.52 |
| op00fre010 |  | Fraiseuse. | 0.100 | 0.00 | 0.00 |
| op00ato010 |  | Tournevis. | 0.100 | 0.00 | 0.00 |
| op00tal010 |  | Perceuse. | 0.100 | 0.00 | 0.00 |
| mo053 | h | Compagnon professionnel III/CP2 plaquiste. (main-d'œuvre) | 0.136 | 4266.11 | 580.19 |
| mo100 | h | Ouvrier professionnel II/OP plaquiste. (main-d'œuvre) | 0.136 | 2661.82 | 362.01 |
| % | % | Frais de chantier des unités d'ouvrage | 2 % | 116766.72 | 2335.33 |
|  |  | Coûts directs |  |  | 119102.05 |
