# Profilé pour nez de marche, en aluminium

- Propriété du fichier: CYPE INGENIEROS, S.A.
- Format: FIEBDC-3/2002
- Zone géographique: Gabon
- Devise: XAF
- Coûts indirects: 3.00 %
- Frais généraux: 13.00 %
- Bénéfice: 6.00 %
- TVA: 18.00 %

## F Aménagements et finitions

### FE Éléments complémentaires de finitions

#### FEP Profilés décoratifs

**FEP050** m Profilé pour nez de marche, en aluminium.
Profilé autoadhésif en L, pour la protection des nez de marche, en aluminium anodisé, avec ailes de 25x10 mm de longueur et 3 mm d'épaisseur.
Inclut: Préparation de la surface support. Implantation. Découpe et préparation. Mise en place et fixation.
Critère pour le métré: Longueur mesurée selon documentation graphique du Projet. Le métré par casses et découpes n'a pas été augmenté, puisque 5% de pièces de plus ont été considérées dans la décomposition.
Critère pour le mémoire: On mesurera la longueur réellement exécutée selon les spécifications du Projet.

| Code | U | Désignation | Quantité | Prix | Montant |
|---|---|---|---|---|---|
| mt18jpc120a | m | Profilé autoadhésif en L, pour la protection des nez de marche, en aluminium anodisé, avec ailes de 25x10 mm de longueur et 3 mm d'épaisseur. (matériau) | 1.050 | 6056.51 | 6359.34 |
| mo023 | h | Compagnon professionnel III/CP2 carreleur en revêtements de sols. (main-d'œuvre) | 0.067 | 4151.67 | 278.16 |
| % | % | Frais de chantier des unités d'ouvrage | 2 % | 6637.50 | 132.75 |
|  |  | Coûts directs |  |  | 6770.25 |
