# Imperméabilisation sous revêtement dans les locaux humides, avec des membranes en polyoléfines

- Propriété du fichier: CYPE INGENIEROS, S.A.
- Format: FIEBDC-3/2002
- Zone géographique: Gabon
- Devise: XAF
- Coûts indirects: 3.00 %
- Frais généraux: 13.00 %
- Bénéfice: 6.00 %
- TVA: 18.00 %

## F Aménagements et finitions

### FH Étanchéité

#### FHH Locaux humides

**FHH010** m² Imperméabilisation sous revêtement dans les locaux humides, avec des membranes en polyoléfines.
Imperméabilisation sous revêtement céramique ou en pierre, sur les parements verticaux et horizontaux de locaux humides, avec membrane d'étanchéité souple en polyéthylène, avec les deux faces revêtues de géotextile non tissé, de 0,5 mm d'épaisseur et 285 g/m², fixée au support avec du mortier-colle amélioré, C2 TE S1, selon NF EN 12004, déformable, avec résistance au glissement et temps ouvert allongé, couleur grise, à base de ciment, granulats de granulométrie fine, résines synthétiques et additifs spéciaux. Comprend compléments de renfort dans le traitement des points singuliers avec bande de renfort en polyéthylène, avec les deux faces revêtues de géotextile non tissé, de 120 mm de largeur et de 0,7 mm d'épaisseur; et mortier cémenteux imperméabilisant flexible bicomposant, de couleur grise.
Critère d'évaluation économique: Le prix ne comprend pas le revêtement.
Inclut: Découpe et préparation des membranes en polyoléfines. Extension du mortier-colle. Mise en place de l'imperméabilisation. Réalisation des renforts aux points singuliers. Résolution des assemblages. Scellement des joints élastiques.
Critère pour le métré: Surface mesurée selon documentation graphique du Projet.
Critère pour le mémoire: On mesurera la surface réellement exécutée selon les spécifications du Projet.

| Code | U | Désignation | Quantité | Prix | Montant |
|---|---|---|---|---|---|
| mt09mcm060a | kg | Mortier-colle amélioré, C2 TE S1, selon NF EN 12004, déformable, avec résistance au glissement et temps ouvert allongé, couleur grise, à base de ciment, granulats de granulométrie fine, résines synthétiques et additifs spéciaux, avec propriétés thixotropiques et à durcissement sans retrait. (matériau) | 2.000 | 613.11 | 1226.22 |
| mt15mcp010n | m² | Membrane d'étanchéité souple en polyéthylène, avec les deux faces revêtues de géotextile non tissé, de 0,5 mm d'épaisseur et 285 g/m², Euroclasse E de réaction au feu, selon NF EN 13501-1, fournie en rouleaux de 10 m de longueur et 1 m de largeur. (matériau) | 1.070 | 11879.13 | 12710.67 |
| mt09bmr220a | kg | Mortier cémenteux imperméabilisant flexible bicomposant, de couleur grise, avec résistance aux sulfates, aux gelées et aux intempéries et apte pour être en contact avec eau potable, selon NF EN 1504-2, Euroclasse F de réaction au feu, selon NF EN 13501-1, à appliquer à l'intérieur et à l'extérieur. (matériau) | 0.188 | 595.18 | 111.89 |
| mt15mcp020g | m | Bande de renfort en polyéthylène, avec les deux faces revêtues de géotextile non tissé, de 120 mm de largeur et de 0,7 mm d'épaisseur, Euroclasse E de réaction au feu, selon NF EN 13501-1, fournie en rouleaux de 10 m de longueur. (matériau) | 1.000 | 3262.58 | 3262.58 |
| mt15sja025a | U | Cartouche de silicone acétique monocomposante, antimoisissure, couleur blanche, de 310 ml. (matériau) | 0.100 | 6374.57 | 637.46 |
| mo029 | h | Compagnon professionnel III/CP2 poseur de membranes d'étanchéité. (main-d'œuvre) | 0.207 | 4151.67 | 859.40 |
| mo067 | h | Ouvrier professionnel II/OP poseur de membranes d'étanchéité. (main-d'œuvre) | 0.207 | 2661.82 | 551.00 |
| % | % | Frais de chantier des unités d'ouvrage | 2 % | 19359.22 | 387.18 |
|  |  | Coûts directs |  |  | 19746.40 |
