# Revêtement thermique et acoustique avec du mortier léger de plâtre et de perlite, sur parement intérieur

- Propriété du fichier: CYPE INGENIEROS, S.A.
- Format: FIEBDC-3/2002
- Zone géographique: Gabon
- Devise: XAF
- Coûts indirects: 3.00 %
- Frais généraux: 13.00 %
- Bénéfice: 6.00 %
- TVA: 18.00 %

## F Aménagements et finitions

### FO Enduits de mortier industriel

#### FOT Enduits thermiques

**FOT020** m² Revêtement thermique et acoustique avec du mortier léger de plâtre et de perlite, sur parement intérieur.
Revêtement thermique et acoustique continu, de 20 mm d'épaisseur, à vue, de mortier léger de plâtre et de perlite, application manuelle, sur parement intérieur vertical, jusqu'à 3 m de hauteur. Comprend les cornières en plastique et en métal avec perforations pour la réalisation d'arêtes.
Critère d'évaluation économique: Le prix comprend la résolution des points singuliers.
Inclut: Préparation du support qui va être revêtu. Réalisation des guides. Mise en place de cornières dans les coins et les saillies. Préparation du mortier dans la mélangeuse. Projection mécanique du mortier. Application d'un règle en aluminium. Passage de la lame d'acier.
Critère pour le métré: Surface mesurée du revêtement de sol jusqu'au plafond, selon documentation graphique du Projet, sans déduire les ouvertures inférieures à 4 m² et en déduisant, dans les ouvertures de surface supérieure à 4 m², l'excès sur 4 m². N'ont pas été décomptés les parements verticaux possédant des armoires encastrées, quelles que soient leurs dimensions.
Critère pour le mémoire: On mesurera, à bande courante, la surface réellement exécutée selon les spécifications du Projet, en considérant comme hauteur la distance entre le revêtement de sol et le plafond, sans déduire les ouvertures inférieures à 4 m² et en déduisant, dans les ouvertures de surface supérieure à 4 m², l'excès sur 4 m². Les parements possédant des armoires encastrées ne seront pas décomptés quelles que soient leurs dimensions.

| Code | U | Désignation | Quantité | Prix | Montant |
|---|---|---|---|---|---|
| mt28mdb020a | m³ | Mortier léger de plâtre et de perlite. (matériau) | 0.020 | 209541.13 | 4190.82 |
| mt28vye010 | m | Cornière en plastique et en métal, stable à l'action des sulfates. (matériau) | 0.215 | 301.85 | 64.90 |
| mq06pym010 | h | Mélangeuse-pompeuse pour mortiers et plâtres projetés, de 3 m³/h. (matériel) | 0.325 | 4547.75 | 1478.02 |
| op00tal020 |  | Malaxeur électrique. | 1.000 | 0.00 | 0.00 |
| mo033 | h | Compagnon professionnel III/CP2 plâtrier. (main-d'œuvre) | 0.207 | 4151.67 | 859.40 |
| mo071 | h | Ouvrier professionnel II/OP plâtrier. (main-d'œuvre) | 0.108 | 2661.82 | 287.48 |
| % | % | Frais de chantier des unités d'ouvrage | 2 % | 6880.62 | 137.61 |
|  |  | Coûts directs |  |  | 7018.23 |
