# Vernis à l'eau pour revêtements en bois

- Propriété du fichier: CYPE INGENIEROS, S.A.
- Format: FIEBDC-3/2002
- Zone géographique: Gabon
- Devise: XAF
- Coûts indirects: 3.00 %
- Frais généraux: 13.00 %
- Bénéfice: 6.00 %
- TVA: 18.00 %

## F Aménagements et finitions

### FP Peintures

#### FPB Spéciales bois

**FPB050** m² Vernis à l'eau pour revêtements en bois.
Application manuelle de deux couches de vernis à l'eau pour revêtements de sols en bois, à deux composants, à pore fermé, finition mat, incolore, appliqué à la brosse, au rouleau ou au pistolet, non diluée, (rendement: 0,08 l/m² chaque couche); (), sur surface de revêtements de sols en bois, à l'intérieur.
Critère d'évaluation économique: Le prix comprend la protection des éléments du contour qui pourraient être affectés pendant les travaux, mais il ne comprend pas la préparation du support.
Inclut: Application d'une couche de fond et une couche de finition.
Critère pour le métré: Surface mesurée selon documentation graphique du Projet.
Critère pour le mémoire: On mesurera la surface réellement exécutée selon les spécifications du Projet.

| Code | U | Désignation | Quantité | Prix | Montant |
|---|---|---|---|---|---|
| mt27baj070a | l | Vernis à l'eau pour revêtements de sols en bois, à deux composants pour intérieur, à pore fermé, incolore, finition mat, à base de résines de polyuréthane aliphatique, avec résistance au glissement entre 35 et 45 selon DIN CEN/TS 12633, Euroclasse Bfl-s1 de réaction au feu, selon NF EN 13501-1, à appliquer à la brosse, au rouleau ou au pistolet. (matériau) | 0.160 | 20629.53 | 3300.72 |
| op00tal020 |  | Malaxeur électrique. | 1.000 | 0.00 | 0.00 |
| mo038 | h | Compagnon professionnel III/CP2 peintre. (main-d'œuvre) | 0.262 | 4151.67 | 1087.74 |
| mo076 | h | Ouvrier professionnel II/OP peintre. (main-d'œuvre) | 0.066 | 2661.82 | 175.68 |
| % | % | Frais de chantier des unités d'ouvrage | 2 % | 4564.14 | 91.28 |
|  |  | Coûts directs |  |  | 4655.42 |
