# Émail sur tuyauterie en acier noir

- Propriété du fichier: CYPE INGENIEROS, S.A.
- Format: FIEBDC-3/2002
- Zone géographique: Gabon
- Devise: XAF
- Coûts indirects: 3.00 %
- Frais généraux: 13.00 %
- Bénéfice: 6.00 %
- TVA: 18.00 %

## F Aménagements et finitions

### FP Peintures

#### FPE Spéciales métal

**FPE160** m Émail sur tuyauterie en acier noir.
Application manuelle de deux couches d'émail synthétique à base de résines alkydiques, couleur verte RAL 6032, finition brillante; application préalable d'une couche d'impression synthétique antioxydante, à base de résines alkydiques, couleur grise, finition mat, sur tuyauterie intérieure en acier noir de 1" de diamètre nominal intérieur.
Inclut: Préparation et nettoyage de la surface support. Application de la couche d'impression. Application de deux couches de finition.
Critère pour le métré: Longueur mesurée selon documentation graphique du Projet.
Critère pour le mémoire: On mesurera la longueur réellement exécutée selon les spécifications du Projet.

| Code | U | Désignation | Quantité | Prix | Montant |
|---|---|---|---|---|---|
| mt27pfi203a | l | Impression synthétique antioxydante à séchage rapide, couleur grise, finition mat, à base de résines alkydiques, pigments organiques, pigments inorganiques, pigments antioxydants et dissolvant formulé à base d'un mélange d'hydrocarbures, de résistance à la corrosion élevée, à appliquer à la brosse, au rouleau ou au pistolet sur surfaces métalliques. (matériau) | 0.009 | 8039.33 | 72.35 |
| mt27ess201b | l | Émail synthétique, pour intérieur, couleur verte RAL 6032, finition brillante, à base de résines alkydiques, pigments organiques, pigments inorganiques, pigments antioxydants et dissolvant formulé à base d'un mélange d'hydrocarbures aliphatiques, de résistance à la corrosion élevée, à appliquer à la brosse, au rouleau ou au pistolet sur surfaces métalliques. (matériau) | 0.013 | 13493.69 | 175.42 |
| op00dec010 |  | Décapeur. | 1.000 | 0.00 | 0.00 |
| mo038 | h | Compagnon professionnel III/CP2 peintre. (main-d'œuvre) | 0.077 | 4151.67 | 319.68 |
| mo076 | h | Ouvrier professionnel II/OP peintre. (main-d'œuvre) | 0.042 | 2661.82 | 111.80 |
| % | % | Frais de chantier des unités d'ouvrage | 2 % | 679.25 | 13.59 |
|  |  | Coûts directs |  |  | 692.84 |
