# Peinture plastique sur parement intérieur en plaques silico-calcaires autoclavées

- Propriété du fichier: CYPE INGENIEROS, S.A.
- Format: FIEBDC-3/2002
- Zone géographique: Gabon
- Devise: XAF
- Coûts indirects: 3.00 %
- Frais généraux: 13.00 %
- Bénéfice: 6.00 %
- TVA: 18.00 %

## F Aménagements et finitions

### FP Peintures

#### FPL Peintures plastiques

**FPL060** m² Peinture plastique sur parement intérieur en plaques silico-calcaires autoclavées.
Application manuelle de deux couches de peinture plastique, couleur blanche, finition mate, texture lisse, la première couche diluée avec 20% d'eau et la suivante non diluée, (rendement: 0,1 l/m² chaque couche); application préalable d'une couche d'impression à séchage rapide à base de copolymères acryliques en suspension aqueuse, sur parement intérieur en plaques silico-calcaires autoclavées, vertical, jusqu'à 3 m de hauteur.
Critère d'évaluation économique: Le prix comprend la protection des éléments du contour qui pourraient être affectés pendant les travaux et la résolution des points singuliers.
Inclut: Préparation du support. Application d'une couche de fond. Application de deux couches de finition.
Critère pour le métré: Surface mesurée selon documentation graphique du Projet, avec le même critère que le support de base.
Critère pour le mémoire: On mesurera la surface réellement exécutée selon les spécifications du Projet, avec le même critère que le support de base.

| Code | U | Désignation | Quantité | Prix | Montant |
|---|---|---|---|---|---|
| mt27pfj200a | l | Impression à séchage rapide, à base de copolymères acryliques en dispersion aqueuse, dioxyde de titane et pigments de type "extenseur" sélectionnés, couleur blanche, finition mate, sans odeur, à appliquer à la brosse, au rouleau ou au pistolet. (matériau) | 0.090 | 7256.31 | 653.07 |
| mt27pir010a | l | Peinture plastique écologique pour intérieur, à base de copolymères acryliques en dispersion aqueuse, dioxyde de titane et pigments de type "extenseur" sélectionnés, couleur blanche, finition mate, texture lisse, de résistance élevée au frottement humide, perméable à la vapeur d'eau, respirante et résistante aux rayons UV, à appliquer à la brosse, au rouleau ou au pistolet. (matériau) | 0.200 | 3827.05 | 765.41 |
| op00tal020 |  | Malaxeur électrique. | 1.000 | 0.00 | 0.00 |
| mo038 | h | Compagnon professionnel III/CP2 peintre. (main-d'œuvre) | 0.129 | 4151.67 | 535.57 |
| mo076 | h | Ouvrier professionnel II/OP peintre. (main-d'œuvre) | 0.161 | 2661.82 | 428.55 |
| % | % | Frais de chantier des unités d'ouvrage | 2 % | 2382.60 | 47.65 |
|  |  | Coûts directs |  |  | 2430.25 |
