# Protection de sommet, d'éthylène-acétate de vinyle (EVA), pour extérieur

- Propriété du fichier: CYPE INGENIEROS, S.A.
- Format: FIEBDC-3/2002
- Zone géographique: Gabon
- Devise: XAF
- Coûts indirects: 3.00 %
- Frais généraux: 13.00 %
- Bénéfice: 6.00 %
- TVA: 18.00 %

## F Aménagements et finitions

### FR Protections

#### FRC Protections de coins

**FRC050** U Protection de sommet, d'éthylène-acétate de vinyle (EVA), pour extérieur.
Protection de sommet antidérapante, d'éthylène-acétate de vinyle (EVA), pour extérieur, avec ailes de 150x150 mm, 10 mm d'épaisseur et 50 mm de longueur, couleur à choisir. Mise en place: avec un adhésif.
Inclut: Nettoyage et préparation de la surface. Implantation. Application de l'adhésif. Mise en place de la protection.
Critère pour le métré: Nombre d'unités prévues, selon documentation graphique du Projet.
Critère pour le mémoire: On mesurera le nombre d'unités réellement mises en place selon les spécifications du Projet.

| Code | U | Désignation | Quantité | Prix | Montant |
|---|---|---|---|---|---|
| mt53pdi038a | U | Protection de sommet antidérapante, d'éthylène-acétate de vinyle (EVA) de 80 kg/m³ de densité, pour extérieur, avec ailes de 150x150 mm, 10 mm d'épaisseur et 50 mm de longueur, couleur à choisir. (matériau) | 1.000 | 8358.85 | 8358.85 |
| mt18dww010a | kg | Adhésif de contact à base de résine acrylique en dispersion aqueuse, pour revêtement de sol en caoutchouc, linoléum, PVC, moquette et textile. (matériau) | 0.010 | 3984.43 | 39.84 |
| mo011 | h | Compagnon professionnel III/CP2 monteur. (main-d'œuvre) | 0.060 | 4266.11 | 255.97 |
| mo080 | h | Ouvrier professionnel II/OP monteur. (main-d'œuvre) | 0.060 | 2661.82 | 159.71 |
| % | % | Frais de chantier des unités d'ouvrage | 2 % | 8814.37 | 176.29 |
|  |  | Coûts directs |  |  | 8990.66 |
