# Enjoliveur flexible en PVC, pour finition de feuille de mousse de polyuréthane de haute densité

- Propriété du fichier: CYPE INGENIEROS, S.A.
- Format: FIEBDC-3/2002
- Zone géographique: Gabon
- Devise: XAF
- Coûts indirects: 3.00 %
- Frais généraux: 13.00 %
- Bénéfice: 6.00 %
- TVA: 18.00 %

## F Aménagements et finitions

### FR Protections

#### FRR Feuilles et panneaux de protection pour revêtements muraux

**FRR070** m Enjoliveur flexible en PVC, pour finition de feuille de mousse de polyuréthane de haute densité.
Enjoliveur flexible en PVC, de 1 cm de diamètre, couleur blanche, pour finition de feuille de mousse de polyuréthane de haute densité, fourni en rouleaux de 1000 cm de longueur. Mise en place: avec colle.
Inclut: Préparation et nettoyage du parement vertical. Implantation. Application de l'adhésif. Mise en place de l'élément.
Critère pour le métré: Longueur mesurée aux axes, selon documentation graphique du Projet.
Critère pour le mémoire: On mesurera, aux axes, la longueur réellement exécutée selon les spécifications du Projet.

| Code | U | Désignation | Quantité | Prix | Montant |
|---|---|---|---|---|---|
| mt53pdi090a | m | Enjoliveur flexible en PVC, de 1 cm de diamètre, couleur blanche, pour finition de feuille de mousse de polyuréthane de haute densité, fourni en rouleaux de 1000 cm de longueur. (matériau) | 1.000 | 3562.78 | 3562.78 |
| mt29cam030 | U | Aérosol de 400 ml de colle, transparente, pour usage intérieur et extérieur. (matériau) | 0.100 | 6890.83 | 689.08 |
| mo080 | h | Ouvrier professionnel II/OP monteur. (main-d'œuvre) | 0.060 | 2661.82 | 159.71 |
| % | % | Frais de chantier des unités d'ouvrage | 2 % | 4411.57 | 88.23 |
|  |  | Coûts directs |  |  | 4499.80 |
