# Bande autoadhésive, pour le scellement des joints entre feuilles de mousse de polyuréthane de haute densité

- Propriété du fichier: CYPE INGENIEROS, S.A.
- Format: FIEBDC-3/2002
- Zone géographique: Gabon
- Devise: XAF
- Coûts indirects: 3.00 %
- Frais généraux: 13.00 %
- Bénéfice: 6.00 %
- TVA: 18.00 %

## F Aménagements et finitions

### FR Protections

#### FRR Feuilles et panneaux de protection pour revêtements muraux

**FRR080** m Bande autoadhésive, pour le scellement des joints entre feuilles de mousse de polyuréthane de haute densité.
Ruban autoadhésif, de 2,5 cm de largeur, couleur à choisir, pour le scellement des joints entre feuilles de mousse de polyuréthane de haute densité, fournie en rouleaux de 135 cm de longueur.
Inclut: Préparation et nettoyage du parement vertical. Implantation. Mise en place de l'élément.
Critère pour le métré: Longueur mesurée aux axes, selon documentation graphique du Projet.
Critère pour le mémoire: On mesurera, aux axes, la longueur réellement exécutée selon les spécifications du Projet.

| Code | U | Désignation | Quantité | Prix | Montant |
|---|---|---|---|---|---|
| mt53pdi100a | m | Ruban autoadhésif, de 2,5 cm de largeur, couleur à choisir, pour le scellement des joints entre feuilles de mousse de polyuréthane de haute densité, fournie en rouleaux de 135 cm de longueur. (matériau) | 1.000 | 6042.54 | 6042.54 |
| mo080 | h | Ouvrier professionnel II/OP monteur. (main-d'œuvre) | 0.060 | 2661.82 | 159.71 |
| % | % | Frais de chantier des unités d'ouvrage | 2 % | 6202.25 | 124.05 |
|  |  | Coûts directs |  |  | 6326.30 |
