# Système multifonction "REVESTECH" sous revêtement de sol en céramique ou en pierre naturelle

- Propriété du fichier: CYPE INGENIEROS, S.A.
- Format: FIEBDC-3/2002
- Zone géographique: Gabon
- Devise: XAF
- Coûts indirects: 3.00 %
- Frais généraux: 13.00 %
- Bénéfice: 6.00 %
- TVA: 18.00 %

## F Aménagements et finitions

### FS Revêtements de sols

#### FSO Désolidarisation, imperméabilisation et isolation sous revêtement

**FSO040** m² Système multifonction "REVESTECH" sous revêtement de sol en céramique ou en pierre naturelle.
Système multifonction "REVESTECH" sous revêtement de sol en céramique ou en pierre naturelle, constitué de géomembrane, Acu200 20 "REVESTECH", de 2 mm d'épaisseur et 950 g/m², réalisée avec 4 couches différentes, qui remplissent la fonction de désolidarisation, imperméabilisation, isolation acoustique au bruit de choc et compensation de la pression de vapeur d'eau du support, fixée au support avec du mortier-colle amélioré, C2 TE S1, selon NF EN 12004, déformable, avec résistance au glissement et temps ouvert allongé, couleur grise, étendu avec une truelle dentée. Comprend l'adhésif Seal Plus et la bande de renfort Dry Banda 13x30, pour la résolution des unions.
Critère d'évaluation économique: Le prix ne comprend ni le support ni le revêtement.
Inclut: Découpe et préparation de la géomembrane. Extension du mortier-colle sur la surface support. Mise en place de la géomembrane. Scellement des joints. Scellement des rencontres.
Critère pour le métré: Surface mesurée selon documentation graphique du Projet.
Critère pour le mémoire: On mesurera la surface réellement exécutée selon les spécifications du Projet.

| Code | U | Désignation | Quantité | Prix | Montant |
|---|---|---|---|---|---|
| mt09mcm060a | kg | Mortier-colle amélioré, C2 TE S1, selon NF EN 12004, déformable, avec résistance au glissement et temps ouvert allongé, couleur grise, à base de ciment, granulats de granulométrie fine, résines synthétiques et additifs spéciaux, avec propriétés thixotropiques et à durcissement sans retrait. (matériau) | 2.000 | 613.11 | 1226.22 |
| mt15rev130n | m² | Géomembrane, Acu200 20 "REVESTECH", de 2 mm d'épaisseur et 950 g/m², réalisée avec 4 couches différentes, qui remplissent la fonction de désolidarisation, imperméabilisation, isolation acoustique au bruit de choc et compensation de la pression de vapeur d'eau du support, fournie en rouleaux de 1,5 m de largeur et 20 m de longueur; fournissant une réduction du niveau global de pression au bruit de choc de 10 dB, selon NF EN ISO 717-2. (matériau) | 1.050 | 15808.37 | 16598.79 |
| mt15rev170c | kg | Adhésif à base de polyuréthane, Seal Plus "REVESTECH", couleur marron, pour le scellement des joints. (matériau) | 0.075 | 16701.45 | 1252.61 |
| mt15rev058B | m | Bande de renfort pour membrane d'étanchéité souple type EVAC, Dry Banda 13x30 "REVESTECH", de 127 mm de largeur, composée d'une double feuille de polyoléfine thermoplastique avec acétate de vinyle éthylène, avec les deux faces revêtues de fibres de polyester non tissées, de 0,52 mm d'épaisseur et 335 g/m². (matériau) | 0.300 | 3018.51 | 905.55 |
| mo029 | h | Compagnon professionnel III/CP2 poseur de membranes d'étanchéité. (main-d'œuvre) | 0.067 | 4151.67 | 278.16 |
| mo067 | h | Ouvrier professionnel II/OP poseur de membranes d'étanchéité. (main-d'œuvre) | 0.067 | 2661.82 | 178.34 |
| % | % | Frais de chantier des unités d'ouvrage | 2 % | 20439.67 | 408.79 |
|  |  | Coûts directs |  |  | 20848.46 |
