# Nez de marche en bois

- Propriété du fichier: CYPE INGENIEROS, S.A.
- Format: FIEBDC-3/2002
- Zone géographique: Gabon
- Devise: XAF
- Coûts indirects: 3.00 %
- Frais généraux: 13.00 %
- Bénéfice: 6.00 %
- TVA: 18.00 %

## F Aménagements et finitions

### FY Revêtements d'escaliers

#### FYN Nez de marches

**FYN080** U Nez de marche en bois.
Réalisation d'un arrêt de marches, via nez de marche en équerre, avec plus grand côté de 1000 mm de longueur et plus petit côté de 350 mm de longueur, formé de profilé en aluminium avec revêtement en bois de chêne, de 65 mm de largeur et 33 mm de hauteur. Comprend le nettoyage et la préparation de la surface support, l'implantation et la fixation du profilé avec un adhésif et la résolution des liaisons. Ne comprend pas le ponçage de la surface et le nettoyage postérieur, l'impression ni le vernissage.
Inclut: Nettoyage et préparation de la surface support. Implantation. Découpe, mise en place et fixation du profilé. Résolution des liaisons.
Critère pour le métré: Longueur mesurée selon documentation graphique du Projet.
Critère pour le mémoire: On mesurera la longueur réellement exécutée selon les spécifications du Projet.

| Code | U | Désignation | Quantité | Prix | Montant |
|---|---|---|---|---|---|
| mt18rpe105a | U | Nez de marche en équerre, avec plus grand côté de 1000 mm de longueur et plus petit côté de 350 mm de longueur, formé de profilé en aluminium avec revêtement en bois de chêne, de 65 mm de largeur et 33 mm de hauteur. (matériau) | 1.000 | 18887.24 | 18887.24 |
| mo023 | h | Compagnon professionnel III/CP2 carreleur en revêtements de sols. (main-d'œuvre) | 0.065 | 4151.67 | 269.86 |
| % | % | Frais de chantier des unités d'ouvrage | 2 % | 19157.10 | 383.14 |
|  |  | Coûts directs |  |  | 19540.24 |
