# Arrêt de marches avec revêtement flexible ou textile, via un profilé pré-assemblé avec une bande interchangeable en PVC

- Propriété du fichier: CYPE INGENIEROS, S.A.
- Format: FIEBDC-3/2002
- Zone géographique: Gabon
- Devise: XAF
- Coûts indirects: 3.00 %
- Frais généraux: 13.00 %
- Bénéfice: 6.00 %
- TVA: 18.00 %

## F Aménagements et finitions

### FY Revêtements d'escaliers

#### FYN Nez de marches

**FYN030** m Arrêt de marches avec revêtement flexible ou textile, via un profilé pré-assemblé avec une bande interchangeable en PVC.
Réalisation d'un arrêt de marches avec un revêtement flexible ou textile, via profilé en L perforé en aluminium anodisé, de 39 mm de largeur et 12 mm de hauteur, couleur argent, avec bande échangeable en PVC avec encoches antidérapantes et trous fraisés. Comprend le nettoyage et la préparation de la surface support, l'implantation et la fixation du profilé caché sous la bande, réalisée avec des vis en acier.
Inclut: Nettoyage et préparation de la surface support. Implantation. Découpe, mise en place et fixation du profilé. Mise en place de la bande échangeable.
Critère pour le métré: Longueur mesurée selon documentation graphique du Projet.
Critère pour le mémoire: On mesurera la longueur réellement exécutée selon les spécifications du Projet.

| Code | U | Désignation | Quantité | Prix | Montant |
|---|---|---|---|---|---|
| mt18rpe040a | m | Profilé en L perforé en aluminium anodisé, de 39 mm de largeur et 12 mm de hauteur, couleur argent, avec bande échangeable en PVC avec encoches antidérapantes et trous fraisés, pour arrêt de marches avec revêtement flexible ou textile; y compris accessoires de fixation. (matériau) | 1.050 | 9745.47 | 10232.74 |
| mo023 | h | Compagnon professionnel III/CP2 carreleur en revêtements de sols. (main-d'œuvre) | 0.065 | 4151.67 | 269.86 |
| % | % | Frais de chantier des unités d'ouvrage | 2 % | 10502.60 | 210.05 |
|  |  | Coûts directs |  |  | 10712.65 |
