# Traitement contre les champignons et les attaques d'insectes xylophages d'un élément structural en bois

- Propriété du fichier: CYPE INGENIEROS, S.A.
- Format: FIEBDC-3/2002
- Zone géographique: Gabon
- Devise: XAF
- Coûts indirects: 3.00 %
- Frais généraux: 13.00 %
- Bénéfice: 6.00 %
- TVA: 18.00 %

## G Structure et gros oeuvre

### GA Transformations et réparations

#### GAR Traitements préventifs et curatifs du bois

**GAR030** m² Traitement contre les champignons et les attaques d'insectes xylophages d'un élément structural en bois.
Traitement préventif contre les champignons de pourriture, le soleil, les intempéries et l'humidité, d'un poutre en bois, par application, à la brosse, au pinceau ou au pistolet, de deux couches, de 0,14 l/m² chacune, de liquide protecteur. Comprend la suppression préalable des matériaux qui recouvrent l'élément à traiter, la protection des éléments du contour.
Inclut: Protection des éléments du contour. Application du traitement au pinceau.
Critère pour le métré: Surface mesurée selon documentation graphique du Projet.
Critère pour le mémoire: On mesurera la surface réellement exécutée selon les spécifications du Projet.

| Code | U | Désignation | Quantité | Prix | Montant |
|---|---|---|---|---|---|
| mt27tlr020d | l | Fond incolore avec base dissolvante pour la protection du bois contre les champignons de pourriture, à appliquer à la brosse, au pinceau ou au pistolet, ou par injection ou immersion. (matériau) | 0.280 | 13089.98 | 3665.19 |
| mo038 | h | Compagnon professionnel III/CP2 peintre. (main-d'œuvre) | 0.055 | 4151.67 | 228.34 |
| mo076 | h | Ouvrier professionnel II/OP peintre. (main-d'œuvre) | 0.552 | 2661.82 | 1469.32 |
| % | % | Frais de chantier des unités d'ouvrage | 2 % | 5362.85 | 107.26 |
|  |  | Coûts directs |  |  | 5470.11 |
