# Renfort d'un mur ou d'un poteau en béton armé, avec des lamelles en fibre de carbone MasterBrace "MBCC de Sika"

- Propriété du fichier: CYPE INGENIEROS, S.A.
- Format: FIEBDC-3/2002
- Zone géographique: Gabon
- Devise: XAF
- Coûts indirects: 3.00 %
- Frais généraux: 13.00 %
- Bénéfice: 6.00 %
- TVA: 18.00 %

## G Structure et gros oeuvre

### GA Transformations et réparations

#### GAT Transformations d'éléments en béton

**GAT010** m Renfort d'un mur ou d'un poteau en béton armé, avec des lamelles en fibre de carbone MasterBrace "MBCC de Sika".
Renfort d'un mur ou d'un poteau en béton armé, par le système MasterBrace "MBCC de Sika", constitué de lamelle en fibre de carbone, MasterBrace LAM 170/3100 "MBCC de Sika", de 50 mm de largeur et 1,2 mm d'épaisseur, module d'élasticité 170000 N/mm², résistance à la traction 3100 MPa et allongement ultime 1,9%, placé avec MasterBrace ADH 4000 "MBCC de Sika" en appliquant une couche de 2 mm d'épaisseur sur le laminé avec spatule et une autre couche de 1 mm d'épaisseur sur la surface de contact avec l'élément porteur, préalablement imprimée avec MasterBrace P 3500 "MBCC de Sika", appliquée avec une brosse.
Critère d'évaluation économique: Le prix ne comprend ni la préparation du support ni le revêtement.
Inclut: Application de la couche d'apprêt. Application de l'adhésif sur la surface imprimée. Application de l'adhésif sur la face rugueuse de la lamelle. Mise en place de la lamelle sur la surface support, avec un rouleau en caoutchouc. Nettoyage des restes d'ouvrage.
Critère pour le métré: Longueur mesurée selon documentation graphique du Projet.
Critère pour le mémoire: On mesurera la longueur réellement exécutée selon les spécifications du Projet.

| Code | U | Désignation | Quantité | Prix | Montant |
|---|---|---|---|---|---|
| mt09reh420a | kg | Impression à deux composants à base de résine époxy sans dissolvants, MasterBrace P 3500 "MBCC de Sika", pour application à la brosse ou au rouleau sur l'élément structural à renforcer par des tissus ou des lamelles en fibre de carbone. (matériau) | 0.013 | 18902.97 | 245.74 |
| mt09reh410a | m | Lamelle en fibre de carbone, MasterBrace LAM 170/3100 "MBCC de Sika", de 50 mm de largeur et 1,2 mm d'épaisseur, module d'élasticité 170000 N/mm², résistance à la traction 3100 MPa et allongement ultime 1,9%, pour renfort des structures. (matériau) | 1.100 | 14009.04 | 15409.94 |
| mt09reh440a | kg | Adhésif à deux composants à base de résine époxy, MasterBrace ADH 4000 "MBCC de Sika", pour application avec spatule sur l'élément structural à renforcer par lamelles en fibres de carbone, selon NF EN 1504-4. (matériau) | 0.374 | 9943.09 | 3718.72 |
| mo042 | h | Compagnon professionnel III/CP2 du béton. (main-d'œuvre) | 0.276 | 4320.51 | 1192.46 |
| mo089 | h | Ouvrier professionnel II/OP du béton. (main-d'œuvre) | 0.276 | 2768.19 | 764.02 |
| % | % | Frais de chantier des unités d'ouvrage | 2 % | 21330.88 | 426.62 |
|  |  | Coûts directs |  |  | 21757.50 |
