# Renfort d'un poteau en béton armé, par augmentation avec du béton projeté

- Propriété du fichier: CYPE INGENIEROS, S.A.
- Format: FIEBDC-3/2002
- Zone géographique: Gabon
- Devise: XAF
- Coûts indirects: 3.00 %
- Frais généraux: 13.00 %
- Bénéfice: 6.00 %
- TVA: 18.00 %

## G Structure et gros oeuvre

### GA Transformations et réparations

#### GAT Transformations d'éléments en béton

**GAT040** m Renfort d'un poteau en béton armé, par augmentation avec du béton projeté.
Renfort de poteau en béton armé de 30x30 cm, par augmentation de la section en béton de 10 cm d'épaisseur sur toutes ses faces, avec béton BCN: CPJ-CEM II/A 32,5 - F - B 25 - 5/15 - E: 2a - BA - P 18-305, projeté par voie mouillée, armé avec une quantité d'acier de 120 kg/m³ d' acier Fe E 500.
Critère d'évaluation économique: Le prix comprend le ferraillage de l'armature et la pose en coffrage ou sur site.
Inclut: Piquage de la totalité du recouvrement du poteau. Nettoyage de la surface de béton. Mise en place des armatures de renfort. Projection du béton. Nettoyage des restes.
Critère pour le métré: Longueur mesurée aux axes, selon documentation graphique du Projet.
Critère pour le mémoire: On mesurera, aux axes, la longueur réellement exécutée selon les spécifications du Projet.

| Code | U | Désignation | Quantité | Prix | Montant |
|---|---|---|---|---|---|
| mt10hes200a | m³ | Béton à projeter, BCN: CPJ-CEM II/A 32,5 - F - B 25 - 5/15 - E: 2a - BA - P 18-305, avec un dosage en ciment de 400 kg/m³, prêt à l'emploi, selon NF EN 14487-1. (matériau) | 0.168 | 79889.00 | 13421.35 |
| mt07aco055e | kg | Barres en acier haute adhérence, Fe E 500, de divers diamètres. (matériau) | 19.584 | 766.82 | 15017.40 |
| mt08var050 | kg | Fil de fer galvanisé pour attacher, de 1,30 mm de diamètre. (matériau) | 0.134 | 1108.90 | 148.59 |
| mq06gun010 | h | Machine à projeter le béton par voie mouillée 33 kW. (matériel) | 0.290 | 18688.21 | 5419.58 |
| op00ciz020 |  | Cisaille pour barres à haute adhérence en acier. | 1.000 | 0.00 | 0.00 |
| op00ata010 |  | Pince à ligaturer. | 1.000 | 0.00 | 0.00 |
| mo043 | h | Compagnon professionnel III/CP2 ferrailleur. (main-d'œuvre) | 0.229 | 4320.51 | 989.40 |
| mo090 | h | Ouvrier professionnel II/OP ferrailleur. (main-d'œuvre) | 0.254 | 2768.19 | 703.12 |
| mo045 | h | Compagnon professionnel III/CP2 bétonneur. (main-d'œuvre) | 2.709 | 4320.51 | 11704.26 |
| mo092 | h | Ouvrier professionnel II/OP bétonneur. (main-d'œuvre) | 1.215 | 2768.19 | 3363.35 |
| % | % | Frais de chantier des unités d'ouvrage | 2 % | 50767.05 | 1015.34 |
|  |  | Coûts directs |  |  | 51782.39 |
